# Feuerwehrgerätehaus Neufra
Angebotsaufforderung (GAEB DA 2000 1.2, DA83)
Projekt: 18-123-3
Währung: EUR
Auftraggeber: DV-Nummer: 18-123-3; 0
Erstellt mit: SJ AVA/ GAEB Toolbox V3.2 G90 R20131205, SJ AVA, 11.11.2020

## Zusätzlicher Text
AUSSCHREIBUNG

Leistungsverzeichnis und Angebot

Gewerk:  1. Bauabschnitt
  Betoninstandsetzung der Fassade und
  des Schlauchturms des Feuerwehrgerätehaus
  in  72419 Neufra
  Betonerhaltungsarbeiten nach RiLi-SIB und
  DIN 18 349, DIN 18 331 und DIN EN 1504

Bauvorhaben:  Sanierung des Feuerwehrgerätehaus in Neufra
  Jahnstraße
  72419 Neufra

Bauherr:  Gemeinde Neufra
  Im Oberdorf 41
  72419 Neufra

Planung und
Bauleitung:  BWN-Bauingenieure
  Am Schloß 10
  72459 Albstadt-Lautlingen
  Fon 0 74 31 / 9577-0

Abgabe:  siehe KEV-Blätter

Abgabeort:  Gemeinde Neufra
  Im Oberdorf 41
  72419 Neufra

Ausführungszeit:  Bauabschnitt 1 (2021): KW 19 bis KW 35

## Zusätzlicher Text
BVB Besondere Vertragsbedingungen

BVB-1. Vergabegrundlagen

Der Ausschreibung liegen die Allgemeinen Vergabebestimmungen der VOB Teil A bzw. VOL Teil A zugrunde.

BVB-2. Vertragsgrundlagen

Bestandteil des Vertrags sind in nachstehender Reihenfolge

1. die Besonderen Vertragsbedingungen

2. die Leistungsbeschreibung

3. die Zusätzlichen Technischen Vertragsbedingungen (ZTV)

4. die Allgemeinen Technischen Vertragsbedingungen für
  Bauleistungen (VOB Teil C), insbesondere
  DIN 18 314 - Spritzbetonarbeiten
  DIN 18 331 - Beton- und Stahlbetonarbeiten
  DIN 18 349 - Betonerhaltungsarbeiten
  DIN 18 363 - Maler- und Lackiererarbeiten
  DIN 18 451 - Gerüstarbeiten
  DIN 18 540 - Abdichten von Außenwandfugen
  DIN 18 195  - Bauwerksabdichtungen

5.  DAfStb-Richtlinie Schutz und Instandsetzung von Beton-bauteilen

6. DIN EN 1504 Produkte und Systeme für Schutz und
  Instandsetzung von Betonbauteilen.

7. DIN EN 1992 Bemessung und Konstruktion von Stahlbeton- und  Spannbetontragwerken

8. die Allgemeinen Vetragsbedingungen für die Ausführung von  Bauleistungen (VOB Teil B)

Zusätzlich gelten folgende Vorschriften:

1. Unfallverhütungsvorschriften und Merkblätter der
  Bauberufsgenossenschaften

2. Die für das Bauvorhaben gültige LBO einschl. der
  Durchführungsverordnung

3. die jeweils gültigen Abfallentsorgungsbestimmungen

Handelt es sich um Leistungen, welche in der VOB Teil C nicht enthalten sind, so gelten die entsprechenden Normen.

BVB-3. Ausführung (zu §4 VOB Teil B)

1. Bedenken gem. §4 Ziff. 3 der VOB Teil B hat der Auftragnehmer  vor Ausführung schriftlich beim Auftraggeber zu melden.

2. Die Weitergabe von Leistungen an Nachunternehmer bedarf der
  Zustimmung des Auftaggebers.

BVB-4. Vergütung  (zu §2 VOB Teil B)

Die Leistungsmengen von Positionen sind unverbindlich.

BVB-5. Abnahme (zu §12 VOB Teil B)

1. Es wird eine förmliche Abnahme vereinbart.
2. Über die Abnahme ist ein von beiden Vertragsparteien zu unterzeichnendes Protokoll anzufertigen.

BVB-6.Eigenüberwachung gem. DIN 18 349

Die Kosten der Eigenüberwachung sind Nebenleistungen und vom Auftragnehmer einzukalkulieren.

BVB-7. Baustrom, Bauwasser, WC und Werbeschilder

  Hinweis: Baustrom und Bauwasser werden gemäß dem KEV Blatt 116.1 Punkt 2.3
  und 2.4 abgerechnet.

BVB-8. Geräte und Maschinen

Lieferung, Installation und Vorhaltung der erforderlichen Geräte und Maschinen, einschl. der Betriebskosten, späteren Demontage und Abtransport zur Durchführung der Baumaßnahme sind in die entsprechenden Positionen einzukalkulieren.

BVB-9. Genehmigungen

Kosten erforderlicher behördlicher Genehmigungen der
Absperrmaßnahmen, Sondernutzungsgebühren usw. sind vom Unternehmer in die Einheitspreise einzukalkulieren.

BVB-10. Zeitpunkt betontechnologischer Untersuchungen

Die Bauleitung des AG ist 48 h vor Aufnahme der
betontechnologischen Untersuchungen darüber zu informieren.

BVB-11. Materiallagerung

Die Materiallagerung ist auf den dafür vorgesehenen Lagerflächen
möglich.

BVB-12. Bauzeitenplan

Die beiliegende Rahmenterminpläne des Architekturbüros kpk kerler + partner architekten und ingenieure mbB verbindlich einzuhalten.
Der AN muss dem Angebot einen darauf abgestimmten Bauzeitenplan beifügen und während der Baumaßnahme in entsprechenden Abständen anpassen und fortführen.

Bauabschnitt 1 (2021) : KW 17 bis KW 35

Zwischen den Maßnahmen an der Fassade und den Maßnahmen an
den erdberührten Bauteilen ist mit einer Unterbrechnung zu rechnen.

Der 2. BA wird in einer gesonderten Ausschreibung zu einem späteren Zeitpunkt ausgeschrieben.

BVB-13. Bautagesberichte, Rapporte, Nachträge

Bautagesberichte sind wöchentlich unterschrieben bei der Bauleitung einzureichen.

Rapportarbeiten sind vor der Ausführung bei der Bauleitung/AG anzumeldung und max. 2 Tage nach Ausführung unterschrieben bei der Bauleitung/AG einzureichen. Die Aufstellung der Rapportarbeiten muss folgendes beinhalten:
- Datum
- Art der Arbeit
- Materialeinsatz + Geräteeinsatz
- Stundenaufwand mit Unterscheidung nach Polier, Vorarbeiter,  Facharbeiter, Bauhelfer.

Nachträge müssen vor Ausführung mit der Bauleitung abgestimmt und durch den Bauherrn beauftragt werden

ZTV Zusätzliche Technische Vertragsbedingungen

ZTV-1. Systembindung

Das herzustellende Betoninstandsetzungssystem ist durchgängig mit den vom System-Hersteller vorgesehenen und im Prüfbescheid fixierten Systemkomponenten auszuführen.

Zur Gewährleistung der Verträglichkeit der einzelnen Stoffe müssen alle verwendeten Stoffe von einem Hersteller stammen.
Zur einwandfreien, fachgerechten Ausführung sind die vom Systemhersteller angebotenen Werkzeuge und Hilfsmaterialien zu benutzen, sowie die Ausführungshinweise der technischen Merkblätter des Herstellers zu beachten.
Alternativ-Systeme, mit Nachweis der geforderten System- und Systemkomponenten-Eigenschaften, sind als komplettes System zulässig.
Der Nachweis der Gleichwertigkeit mss bezüglich der Anwendung (gleiches Anwendungsgebiet) und der Stoffzusammensetzung (Nachweis durch Laboranalyse) geführt werden.
Der Nachweis der geforderten Eigenschaften muss zusammen mit der Abgabe des Alternativangebotes erbracht werden.

ZTV-2. Leistungsumfang
Der Bieter hat sich vor Angebotsabgabe über den Umfang der auszuführenden Arbeiten umfassend zu informieren und die örtlichen Gegebenheiten zu berücksichtigen.
Bei während der Bauausführung erkennbaren Schäden an statisch wirksamen Bauteilen, ist nach Absprache mit dem AG ein Statiker zur Überprüfung der Standsicherheit einzuschalten. Die Kosten des Statikers werden vom AG direkt übernommen. Die weitere Vorgehensweise wird dann vom AG und Statiker festgelegt.
  Vor Angebotsabgabe ist ein gemeinsamer Termin mit der Bauleitung
  (BWN-Bauingenieure) wahrzunehmen, damit die örtlichen Gegebenheiten bei  der Kalkulation treffend eingeschätzt werden können.
  Spätere Einreden bzw. Nachtragsforderungen wg. Unkenntnis der Örtlichkeiten  werden nicht akzeptiert.
Ein Termin ist mit Herrn Kroner  (Tel. 07431/9577-21) abzustimmen.

ZTV-3. Verarbeitungsbedingungen
Grundsätzlich sind die Ausführungsanweisungen und/oder die technischen Merkblätter des Herstellers genauestens zu beachten.

Bei Arbeiten mit 2- oder mehrkomponentigem Material auf der Basis von Reaktionsharzen sind die Angaben über Mindesttemperaturen, relative Luftfeuchtigkeit, Feuchtegehalt des Untergrundes und Überarbeitungszeiten gem. den Angaben der Technischen Merkblätter des Herstellers genauestens einzuhalten. Bei allen Materialien dürfen die angegebenen Mindesttemperaturen in keinem Fall unterschritten werden. Beschichtungsarbeiten sind bei Unterschreitung von der jeweiligen Taupunkttemperatur + 3K einzustellen. Dabei ist die Bauteiltemperatur zugrunde zu legen.
Die Nachbehandlungsfristen mineralischer Instandsetzungsmaterialien sind unbedingt einzuhalten.
Bei Überarbeitung sind die angegebenen Trocknungszeiten einzuhalten.

ZTV-4  SIVV-Nachweis
Dem Angebot ist eine Kopie der erfolgreichen Teilnahme des vorgesehenen Vorarbeiters/Bauleiters an einem SIVV-Schein-Seminar beizufügen. Der Nachweis der Gültigkeit des SIVV- Scheins ist durch Nachweis der erforderlichen Nachschulung (alle 3 Jahre) zu erbringen. Diese Person ist bei Bauausführung ständig auf der Baustelle anwesend. Ist dies aus Gründen, die der AN nicht zu vertreten hat (Krankheit, Kündigung u.ä.), nicht möglich, so ist eine Ersatzperson unter den gleichen Bedingungen zu benennen.

ZTV-5  Fremdüberwachung
Die angebotenen Betoninstandsetzungsmaterialien müssen durch eine anerkannte Materialprüfanstalt nach DIN 18 557 fremdüberwacht werden.
Diese ist vom AN zu beauftragen (separat im LV enthalten).

ZTV-6  Dokumentationsmappe
Nach Abschluss der durchgeführten Betoninstandsetzung muss vor der Freigabe der Schlussrechnung eine vollständige Dokumenatationsmappe dem AG übergeben werden (separat im LV enthalten).
Die ausgeschriebene Dokumenatationsmappe muss folgende Unterlagen enthalten:

1.  Kompletter Bauvertrag
2.  LV/Ausschreibung  (Langtext)
3.  Angebot
4.  Nachträge
5.  Rapporte
6.  Aufmaß
7.  Abrechnung (Schlußrechnung)
8.  Anmeldung der Fremdüberwachung
9.  Bericht der Fremdüberwachung (Schlussbericht)
10.  Baustellenprotokolle
11.  unterschriebene Bautagebücher
12.  Fotodokumentation
13.  Produktdatenblätter/Lieferscheine aller
  verwendeter Materialien mit Angaben zum Einbauort
14.  Bedenkenanmeldungen
15.  SIVV-Scheine und Weiterbildungsnachweis
16.  Meßprotokolle aller Proben (HZ-Werte, CL-Proben,
  Bohrkernuntersuchung, Auswertung der Beton- und Mörtelprüfung
  und Bewehrungsscans usw.)
17.  Angaben und Unterlagen/Nachweise für spezielle hier
  angewendete Bauverfahren bzw. Materialien
18.  Pläne, die im Zuge der Baumaßnahme erstellt wurden
  (z.B. Bauzeitenpläne, Gerüstpläne, Bestandpläne, etc.)

ZTV-7  Gütegemeinschaft
Der Bieter muss Mitglied einer durch das Bundesministerium für Verkehr anerkannten Gütegemeinschaft (z.B. Gütegemeinschaft Erhaltung von Betonbauwerken e.V. (GEB) oder Bundesgütegemein-schaft Betonerhaltung e.V.) sein und das Güteüberwachungszeichen führen dürfen.

ZTV-8  Düsenführerschein des DBV

Bei der Ausführung von Spritzmörtel- und Spritzbetonarbeiten ist für die Ausführung der Arbeiten ein Düsenführer mit einem Düsenführerschein des Deutschen Betonvereins bindend vorgeschrieben.

ZTV-9  Beizufügende Nachweise

Dem Angebot sind als beglaubigte Kopien beizufügen:
- Nachweis der aktuellen Mitgliedschaft einer Gütegemeinschaft
- Nachweis der Fremdüberwachung
- SIVV-Nachweis
- Düsenführerschein
- 2-3 Referenzen über vergleichbare Maßnahmen
-Bauzeitenplan

Als Bieterangaben sind beizufügen:
- namentliche Nennung mind. einer qualifizierten Führungskraft

ZTV-10.  Baubeschreibung

Das Feuerwehrgerätehaus in Neufra wird ab dem Jahr 2021 sehr umfangreich saniert und es wird im Zuge der Erweiterung ein Neubau angebaut.
In diesem Leistungsverzeichnis werden lediglich Betonsanierungsarbeiten an verschiedenen Bauteilen im Aussenbereich ausgeschrieben.
Die Bentonsanierungsarbeiten werden in zwei Bauabschnitte ausgeführt. Die
Maßnahmen für den zweiten Bauabschnitt werden zu einem späteren Zeitpunlt ausgeführt und gesondert ausgeschrieben.

Die Sanierungsarbeiten beinhaltet alle Stockwerke, sodass die Arbeiten stockwerksübergreifend ausgeführt werden müssen.

Während des ersten Bauabschnitts ist das Feuerwehrhaus in seiner Funktion in vollem Umfang funktionstätig. Die Einsatzfahrzeuge müssen zu jedem Zeitpunkt ohne Hindernisse das Gebäude verlassen können. Es ist darauf zu achten dass weder Geräte, Material, Fahrzeuge o.ä. die Ein,- und Ausfahrten versperren. Bei einer Behinderung der Rettungskräfte trägt der AN die rechtlichen Folgen.  Lediglich die ausgewiesenen Lagerflächen stehen zur Verfügung.

Der Bauablauf sieht vor, zuerst die Maßnahmen an der Fassade auszuführen
und anschließend, nach dem Abbau des Gerüstes, die Erdarbeiten und
Instandsetzungsmaßnahmen in den erdberührten Bereichen auszuführen.
Nach der Fertigstellung der Maßnahmen an der Fassade werden die Arbeiten
unterbochen, da das Gerüst abgebaut werden muss und die Erd- und Straßenbauarbeiten ausgeführt werden müssen. Dies Maßnahmen sind im Leistungsumfang enthalten.

Im Zuge der Ausführung müssen noch weitere Untersuchungen ausgeführt werden, da nicht alle Bauteile untersucht werden konnten. Erst nach den Untersuchungen kann der genau Umfang der Instandsetzung festgelegt werden.

Bauabschnitt 1 (2021) : KW 19 bis KW 35

Folgende Maßnahmen werden ausgeführt:
-Neubau Überzug D2
-Instandsetzung der Attikaträger und Überzüge
-Auftrag von Spritzmörtel
-HDW-Abtrag und Betonagearbeiten
-Untergrundvorbereitung und Auftrag von Oberflächenschutzsystemen
-Erd- und Straßenbauarbeiten

Allgemein:
Sämtliche zusätzlichen Kosten, die aufgrund der Kleinflächen, der Lage in einem anderen Stockwerk sowie durch die Arbeiten auf dem Dach eventuell entstehen, müssen in die EP's eingerechnet werden.
Eine Begehung vor Angebotsabgabe wird empfohlen.
Des Weiteren erfolgt eine Unterweisung an den betreffenden
Bauteilen durch die Bauleitung.

  Es gilt der jeweils aktuelle Bauzeitenplan gem. dem
  Architekturbüros kpk kerler + partner architekten und ingenieure mbB.

Die Anzahl der Sanierungstrupps und Mitarbeiter sind vom AN so einzuplanen, dass die vorgesehene Bauzeit eingehalten wird.

Die Sanierungstrupps müssen jeweils eigenständig über ausreichende Qualifikationen und Gerätschaften verfügen!

Etwaige Unterbrechungen sind einzukalkulieren und werden nicht
gesondert vergütet.

  Bauseitige Leistung:

- Rückbau und Wiedereinbau oder Neubau der technischen Installationen
- Bearbeitung und Verputzen der Mauerwerkswände
- Entfernen von bestehenden Deckenverkleidungen inkl. Unterbau und
  Bodenbeläge
- Gerüstarbeiten
- Absperrmaßnahmen
- Malerarbeiten an angrenzenden Bauteile
- Rückbau der Dachabdichtung
- Abdeckung der Oberseite Balkonbrüstung (Schlauchturm) mit Blech
- Wasserspeier Entwässerung Balkon (Schlauchturm)

Die WCs im Feuerwehrgerätehaus dürfen nicht benutzt werden!
Es dürfen keine Wohncontainer aufgestellt werden.

  Der Auftragnehmer hat vor Auftragserteilung nachzuweisen, dass er  für die Verarbeitung der ausgeschriebenen Produkte ausreichend geschult
  ist und entsprechendes Fachpersonal, in angemessener Anzahl
 (Bauzeitenplan ist bindend),  dauerhaft auf der Baustelle anwesend ist.
  Eventuell entstehende Zusatzkosten sind in den Einheitspreisen zu
  berücksichtigen.

  Bedenken gegen die geplante Form der Ausführung bestehen nicht.
  Bedenken gegen die Vorleistungen anderer Unternehmer sind dem
  Auftraggeber unverzüglich, schon vor Beginn der Arbeiten,
  schriftlich mitzuteilen.
  Die Arbeiten verstehen sich, wenn nicht ausdrücklich anders beschrieben,
  als fix und fertige Leistung, einschließlich Lieferung aller erforderlichen
  Materialien und Nebenleistungen.

Achtung:
Kosten erforderlicher behördlicher Genehmigungen für Absperrmaßnahmen, Sondernutzungsgebühren usw. sind vom Unternehmer in die Einheitspreise einzukalkulieren.
Entsprechende Genehmigungen sind vom AN selbständig einzuholen und zu organisieren.

Achtung:
Gerüstarbeiten für die Sanierung ist gemäß DIN 18349 als Nebenleistung zu sehen. Die Position "Arbeitsgerüst" wird nur vergütet wenn die Höhe der Arbeitsbühne/Standfläche mehr als 2,0 m vom Fußboden beträgt (siehe DIN 18349).

Anlagen:
1.  Lageplan
2.  Baustelleneinrichtungsplan
3.  Grundriss UG
4.  Grundriss EG
5.  Grundriss OG
6.  Schnitte
7.  SB1 - Überzug Feuerwehrgerätehaus
8.  Bauzeitenplan

  Allgemeine Vorbemerkungen

Die in den einzelnen Positionen beschriebenen Arbeitsvorgänge sind genau einzuhalten. Der AN steht dafür ein, dass seine Arbeiten in handwerklich und technisch guter Qualität ausgeführt werden.
Der AN hat sich vor Angebotsabgabe vom Umfang der auszuführenden Arbeiten zu überzeugen und sich über die örtlichen Gegebenheiten zu informieren. Bedenken gegen die Art der in der Ausschreibung vorgegebenen Ausführungen sind vor Beginn der Arbeiten dem AG schriftlich mitzuteilen.

Alle in diesem Leistungsverzeichnis aufgeführten Spezifikationen verstehen sich als Ergänzung der jeweils relevanten Werksvorschriften und Normen. Als Grundlage für Angebot und Ausführung gelten zuerst die jeweiligen Technischen Merkblätter des Materialherstellers.

Darüber hinaus gelten folgende Normen und Richtlinien für die Ausführung:

- DAfStb-Richtlinie, Schutz und Instandsetzung von Betonbauteilen
Ausgabe 10 - 2001 (jedoch Ausnahme bezüglich Sonderlösung)
- DIN EN 1504 Produkte und Systeme für Schutz und Instandsetzung  von Betonbauteilen
Die Einhaltung oben genannter Regelwerke gilt auch dann im Preis beinhaltet, wenn im Zuge der Leistungsbeschreibung nicht detailliert auf sie eingegangen wurde. Für die Erreichung der in den oben genannten Regelwerken geforderten Sollschichtdicken sind die notwendigen Rauhigkeitszuschläge (dz) einzukalkulieren.
Grundlage dieser Leistungsbeschreibung sind Produkte der StoCretec GmbH, Kriftel. Ohne entsprechende Produktbenennungen gelten die ausgeschriebenen Systeme als angeboten.

Angebotene Systeme:............................................

Werden andere Materialien, als im Leistungsverzeichnis aufgeführt, verwendet, so ist deren Gleichwertigkeit zu den ausgeschriebenen durch Analysewerte (Prüfberichte von amtlich anerkannten Prüfinstituten oder gleichwertige Werkzeugnisse) zu belegen bzw. durch den zuständigen Fachplaner zu bestätigen. Die Bauleitung ist berechtigt, Materialproben zur Analyse zu entnehmen. Die Kosten der Analyse trägt der Auftraggeber. Es dürfen nur die Produkte/Systeme eines Materialherstellers für jeweils einen Bauabschnitt angeboten werden.

Grundlage der auszuführenden Arbeiten ist die Verdingungsordnung für Bauleistungen (VOB), insbesondere der Teil C.

## 001 1.BA Instandsetzung Feuerwehrgerätehaus Neufra
Datum: 22.11.2019

### Los 1 Instandsetzung Fassade

#### Hauptabschnitt 1.1 Baustelleneinrichtung

**1.1.1 Baustelle einrichten**
Geräte, Werkzeuge und sonstige Betriebsmittel, die zur
vertragsgemäßen Erfüllung der Bauleistungen erforderlich sind, auf die Baustelle bringen, bereitstellen und, soweit der Geräteeinsatz nicht gesondert berechnet wird, betriebsfertig aufstellen einschl. der dafür notwendigen Arbeiten.
Baubüros, Unterkünfte, Werkstätten, Lagerschuppen und dergleichen, soweit erforderlich, an- und abtransportieren, aufbauen und einrichten. Kosten für Vorhalten, Unterhalten und Betreiben der Geräte, Anlagen und Einrichtungen werden nicht mit dieser Pauschale, sondern mit den Einheitspreisen der entsprechenden Teilleistung vergütet. Notwendige Einrichtungen zur Gewährleistung der Arbeitssicherheit und der Baustellensicherung auf Grundlage der allgemeinen UVV der Bauberufsgenossenschaft Baden-Württemberg und den bestehenden nationalen Gesetzen zum Arbeitsschutz, sowie Schutzmaßnahmen umgebender Bereiche und Zivilpersonen sind einzukalkulieren.

Es ist darauf zu achten, dass beim Verlassen der Baustelle (Feierabend, Wochende) der Bauzaun bzw. sämtliche Zugänge zur Baustelle abgeschlossen bzw gesichert sind.

Ein Zugang durch das Gebäude ist nicht gestattet.

Es dürfen keine Wohncontainer aufgestellt werden.

Die Toilettenanlagen des Feuerwehrgerätehaus dürfen nicht genutzt werden.

Die Instandsetzungsmaßnahmen sind in zwei Bauabschnitte eingeteilt.
In dieser Ausschreibung wird lediglich die Instandsetzung der Fassade ausgeschrieben. Der zweite Bauabschnitt wird gesondert ausgeschrieben.

Während des ersten Bauabschnitts ist das Feuerwehrhaus
in seiner Funktion in vollem Umfang funktionstätig.
Die Einsatzfahrzeuge müssen zu jedem Zeitpunkt ohne
Hindernisse das Gebäude verlassen können.
Es ist darauf zu achten dass weder Geräte, Material,
Fahrzeuge o.ä. die Ein,- und Ausfahrten versperren.
Bei einer Behinderung der Rettungskräfte trägt der
AN die rechtlichen Folgen. Sämtlich hierdurch entstehenden
Aufwendungen sind in den EP einzukalkulieren.

Bauabschnitt 1 (2021) : KW 19 bis KW 35

Zwischen den Maßnahmen an der Fassade und den
Maßnahmen an den erdberührten Bauteilen ist
eine Unterbrechnung vorhanden.

Sämtliche zusätzlichen Kosten, die aufgrund der zeitlichen Abstände, Unterbrechungen, Kleinflächen oder der Lage in einem anderen Stockwerk etc. entstehen, müssen in die EP's eingerechnet werden.

Abrechnung:  psch
Menge: 1,000 psch

**1.1.2 Baustelleneinrichtung, Verlängerung Vorhaltezeit**
*** Bedarfsposition ohne GB
Baustelleneinrichtung

Verlängerung der Vorhaltezeit für die Baustelleneinrichtung

Es gelten die Bedingungen und Konditionen aus den
LV Positionen für die Baustelleneinrichtung

Einrichten, umräumen, aufbauen, vorhalten etc. für die Maßnahmen
im UG sind mit dieser Position abgegolten.

Abrechnung:  je Woche
Menge: 1,000 Wo

*Hinweis: Strom und Wasseranschluss herstellen*
Strom- und Wasseranschluss ist bauseits vorhanden;
die Abrechnung der Umlagekosten ist unter KEV Blatt 116.1 geregelt.

Die Anschlüsse werden im Gebäude bereitgestellt und sind
ab dort vom AN zu stellen

Der Anschluß an Strom und Wasser muß durch den Auftragnehmer erfolgen und wird in die EP`s mit eingerechnet. Eine Extravergütung hierfür erfolgt nicht.

**1.1.3 Bauzaun mit Rahmen und Drahtgitter**
Liefern, montieren, unterhalten und demontieren eines Bauzauns, ca. 2,0 m hoch, mit Metallgitterrahmen und Drahtgitter. Der Zaun muss so gesichert sein, dass er weder geöffnet, noch verschoben werden kann. Versetzen bei Bedarf, sowie Sicherung des Bauzaunes mit einer Kette und einem Vorhängeschloß an gemeinsam mit der Bauleitung festgelegten Stellen ist ebenfalls in den EP einzukalkulieren.

Es ist darauf zu achten, dass beim Verlassen der Baustelle (Feierabend, Wochende) der Bauzaun bzw. sämtliche Zugänge zur Baustelle abgeschlossen bzw gesichert sind.

Vorhaltung:  Gesamte Bauzeit

Abrechnung:  nach Aufmaß in m
Menge: 200,000 m

**1.1.4 Bauzaun, Verlängerung Vorhaltezeit**
*** Bedarfsposition ohne GB
Bauzaun

Verlängerung der Vorhaltezeit für den gesamten
aufgestellten Bauzaun

Abrechnung:  je Woche
Menge: 1,000 Wo

**1.1.5 Bauschutt-Container**
*** Bedarfsposition ohne GB
An- und Abtransport, vorhalten von mind. je 1 befüllbaren Bauschutt-Container auf der Baustelle für anfallenden Bauschutt, inkl. Kipp- und Deponiegebühren.
Abrechnung nach Wiegeschein.

Bereitstellung erst nach Rücksprache mit Bauleitung (AG).

Abrechnung:  nach Aufmaß in t
Menge: 1,000 t

**1.1.6 Sondermüll-Container bei Bedarf**
*** Bedarfsposition ohne GB
An- und Abtransport, vorhalten von mind. je 1 befüll-barem Sondermüll-Container auf der Baustelle für anfallenden Sondermüll, inkl. Kipp- und Deponie-gebühren. Der Nachweis über die Entsorgung ist zu erbringen.
Die Abrechnung erfolgt nach Wiegeschein.

Bereitstellung erst nach Rücksprache mit Bauleitung (AG).

Abrechnung:  nach Aufmaß in t
Menge: 1,000 t

**1.1.7 Baustelle räumen**
Baustelle von allen Geräten, Anlagen, Einrichtungen
und dergleichen räumen. Benutzte Flächen, Wege und sonstige Bauteile entsprechend dem ursprünglichen Zustand ordnungsgemäß herrichten. Verunreinigungen beseitigen.

Säubern des Bauabschnittes ("Besenrein" nach Angaben der Bauleitung)

Abrechnung:  psch
Menge: 1,000 psch

#### Hauptabschnitt 1.2 Betonuntersuchungen

**1.2.1 Chloridproben**
*** Bedarfsposition ohne GB
Untersuchung der quantitativen Chloridbelastung durch
Bohrmehlentnahme vor Ort und photometrischer
Chloridbestimmung gem. Heft 401, DAfStb.
Eine Probe (= 1,00 St.) beinhaltet die Entnahme und Auswertung von je drei Tiefenstufen, à 20 mm.

Diese Pos. ist nur auf Anweisung durch die Bauleitung
auszuführen.

Die Prüfergebnisse sind dem AG vorzulegen.

Abrechnung:  nach Aufmaß in stk
Menge: 10,000 St

**1.2.2 Betonflächen abklopfen, Schadstellen kennzeichnen, Doku**
Abklopfen der gesamten Betonflächen (AUßEN: Stb. Stützen, Stb.-Wände, Stb.-Unterzüge, Stb.-Brüstungen, Stb.-Überzüge, Stb.-Attika, Stb.-Decke ü.OG von oben, Stb.-Balkonplatte) mit einem Hammer, sowie visuelles Untersuchen auf Schadstellen.
Im Beisein der Bauleitung (BWN-Bauingenieure)
markieren schadhafter Stellen mit wetterfester Farbe. Die Dokumentation  der Schadstellen (Foto, Abmessungen,
Art, Lage) erfolgt durch den AN und ist in den EP
einzurechnen. Die Dokumentation ist der Bauleitung
und dem AG innerhalb von 4 Tagen nach dem
Abklopfen, in Kopie, zur Verfügung zu stellen.

Abrechnung:  nach Aufmaß in m² (siehe auch Pos. Untergrundvorbereitung)
Menge: 1300,000 m2

**1.2.3 Mörtelprismen herstellen und prüfen**
Von allen auf der Baustelle eingesetzten Mörteln
jeweils 3 Prismen erstellen, nachbehandeln und
28 Tage frei bewittert lagern. Nach der Lagerzeit jeweils
3 Druck- und 3 Biegezugfestigkeitsprüfungen von einer anerkannten ÜK2-Prüfstelle durchführen lassen.
Die Prüfergebnisse sind dem AG vorzulegen.

Abrechnung:  nach Aufmaß in stk
Menge: 6,000 St

**1.2.4 Betonwürfel herstellen und prüfen**
Von allen auf der Baustelle durchgeführten Betonierabschnitten sind jeweils 3 Würfel pro Fahrmischer zu erstellen, einschl. nachbehandeln und der normgerechten Lagerung. Nach der Lagerzeit sind die Betonwürfel gemäß der DIN EN 1992 (ÜK2) (nach 7, 14 und 28 Tagen) zu prüfen.

Die Überwachung des Betons erfolgt in allen Arbeitsschritten (Entnahme, Prüfung etc.) gemäß der DIN EN 1992.

Die Prüfungen sind von einer anerkannten ÜK2-Prüfstelle
durchzuführen.
Die Prüfergebnisse sind dem AG vorzulegen.

Abrechnung:  nach Aufmaß in stk
Menge: 6,000 St

**1.2.5 Entnehmen von Bohrkernen d= 50 mm**
*** Bedarfsposition ohne GB
Entnehmen von Bohrkernen mittels Kernbohrgerät,
d= 50 mm, Tiefe t= 100 mm, einschl. aller dazu
notwendigen Arbeiten und Materialien.
Diese Pos. ist nur auf Anweisung durch die Bauleitung
auszuführen. Entnahmestellen werden von der Bauleitung
angegeben.
Der Auftragnehmer hat zur Ermittlung vorhandener
Bewehrung ein geeignetes Bewehrungsortungsgerät
(Profometer) bereitzustellen.

Die Bohrprotokolle sind dem AG vorzulegen.

Abrechnung:  nach Aufmaß in Stk.
Menge: 1,000 St

**1.2.6 Entnehmen von Bohrkernen d= 100 mm**
*** Bedarfsposition ohne GB
Entnehmen von Bohrkernen mittels Kernbohrgerät,
d= 100 mm, Tiefe t= 150 mm einschl. aller dazu
notwendigen Arbeiten und Materialien.
Diese Pos. ist nur auf Anweisung durch die Bauleitung
auszuführen. Entnahmestellen werden von der Bauleitung
angegeben.
Der Auftragnehmer hat zur Ermittlung vorhandener
Bewehrung ein geeignetes Bewehrungsortungsgerät
(Profometer) bereitzustellen.

Die Bohrprotokolle sind dem AG vorzulegen.

Abrechnung:  nach Aufmaß in Stk.
Menge: 1,000 St

**1.2.7 Zulage zur Bohrkernentnahme**
*** Bedarfsposition ohne GB
Zulage zur Bohrkernentnahme für eine Mehrtiefe von je
1 cm.

Abrechnung:  nach Aufmaß in cm
Menge: 1,000 cm

**1.2.8 Betontechnologische Untersuchung**
*** Bedarfsposition ohne GB
Betontechnologische Untersuchung der gezogenen
Bohrkerne auf Karbonatisierungstiefe, Druckfestigkeit,
inkl. Dokumentation der am Kern ersichtlichen
Bewehrungsüberdeckung, und Ermittlung der Betongüte
nach EN 13791.

Die Prüfergebnisse sind dem AG vorzulegen.

Abrechnung:  nach Aufmaß in Stk.
Menge: 1,000 St

**1.2.9 Erstellen von Stemmstellen**
Feststellung der Bewehrungsüberdeckung,
Karbonatisierung und Rostgrad.
Einschließlich Stemmstellenprotokoll

Diese Pos. ist nur auf Anweisung durch die Bauleitung
auszuführen.

Die Prüfergebnisse sind dem AG vorzulegen.

Abrechnung:  nach Aufmaß in Stk.
Menge: 10,000 St

**1.2.10 Haftzugversuche gem. EN 1542**
Haftzugversuche nach EN 1542, bzw. ZTV-ING.
auf den untergrundvorbehandelten Betonoberflächen und auf den
jeweils aufgetragenen Schichten (Mörtel, Beschichtungen...)
zur Eignungsprüfung des Untergrundes für die vorgesehenen Maßnahmen. Die Meßprotokolle sind vom AN zu erstellen und dem AG vorzulegen. Haftzugprüfung inklusive Wiederverschließen der Stempelflächen mit entspr. zugelassenem Material.
Alle Haftzugstempel sind vor dem Aufkleben mit einer
umlaufenden Ringnut, Tiefe ca. 10 mm zu versehen. Die Klebeflächen der Haftzugstempel auf dem Untergrund sind durch geeignete Schleifarbeiten vorzubereiten.

Wiederholungsprüfungen bei unzureichenden Ergebnissen,
durch schlechte Vorbereitung, zu hohem Feuchtegehalt
des Untergrundes, ungeeignetem Kleber o. Ä. gehen zu
Lasten des Auftragnehmers.

Die Haftzugversuche sind im Beisein der Bauleitung
durchzuführen.

Abrechnung in Stück nach Protokoll

Abrechnung:  nach Aufmaß in stk
Menge: 12,000 St

**1.2.11 Prüfen der Betonüberdeckung**
Prüfen, dokumentieren der Betonüberdeckungen mittels linienförmigen Scan an den vertikalen und horizontalen
Flächen mit Hilti Ferroscan oder Proceq Profometer oder gleichwertig um festzustellen auf welchen Flächen eine Erhöhung der Betondeckung erforderlich ist.

Abrechnung:  nach Aufmaß in m
Menge: 20,000 m

#### Hauptabschnitt 1.3 Schutzeinrichtungen und Erdarbeiten

*Hinweis: Hinweis Schutzmaßnahmen*
Die bestehenden Fenster und Glasbausteine müssen vor
jedem Arbeitsgang geschützt werden. Da die energetsche
Sanierung der Fassade zu einem späteren Zeitpunkt erfolgt,
dürfen die Schutzmaßnahmen nicht an den Fenstern oder
Leibungen befestigt werden.

Es wird daher vorgeschlagen die Schutzmaßnahmen wie folgt
auszuführen:

1. Abkleben der kompletten zu schützenden Flächen
2. Einbau eines Rahmens aus Dachlatten in der Leibung
  und anschließendes Verkeilen
3. Beplanken des Rahmens mit Hartfaserplatten

Nach der Untergrundvorbereitung soll der Rahmen mit der
Plattenbeplakung ausgebaut werden und die Randbereiche
und Leibungen nachgearbeitet werden, sodass die Beschichtungsarbeiten bis zum Fenster/Glasbausteine
ausgeführt werden können.

Die Garagentore der Feuerwehrfahrzeuge dürfen nicht verschlossen werden. Aus diesem Grund müssen die Schutzmaßnahmen für die Untergrundvorbreitung der angrenzenden Bauteile unmittelbar nach der Fertigstellung wieder entfernt werden.

**1.3.1 Schutzplane unterhalb der Fassadenflächen**
Schutzplane gegen Verschmutzung der Böden und Grünflächen liefern, anbringen, vorhalten für die Bauzeit, entfernen und entsorgen.

Folienschäden sind umgehend zu beheben und
einzukalkulieren, Stöße überlappen und verkleben.

Mehraufwand für die Verklebung sowie die Überlappung sind in den EP einzukalkulieren, die ausgeschriebene Menge bezieht sich auf die Fläche unterhalb der Fassaden zwischen den Gerüstböcken. Mit den Schutzfolien soll der Strahlsand und die weiteren Materialien besser aufgefangen werden.
Die Erschwernis durch die Gerüste beim Auslegen der Folien ist in dieser Position mit einzukalkulieren und wird nicht gesondert vergütet.
Die Bereiche unterhalb der Fassadenflächen müssen nach dem Strahlen vom Strahlgut gereinigt werden (s. Pos. Untergrundvorbereitung)

Die Schutzmaßnahmen müssen den Anforderungen in allen Arbeitsgängen entsprechen (Strahlarbeiten, Stemmarbeiten, Aufbringen OS-System durch streichen oder spritzen).
Falls notwendig, muss nach den Strahlarbeiten die Plane komplett ausgetauscht werden. Dies wird nicht gesondert vergütet!

PE-Plane ca. 180-260g/m²

Bauteil:  Fläche unter den Gerüsten entlang der  Fassaden

Vorhaltezeit:  Bauzeit

Abrechnung:  nach Aufmaß in m²
Menge: 250,000 m2

**1.3.2 Schutzplane an den Mauerwerkswänden**
Schutzplane gegen Verschmutzung der angrenzenden Mauerwerkswänden liefern, anbringen, vorhalten
für die Bauzeit, entfernen und entsorgen.

Folienschäden sind umgehend zu beheben und
einzukalkulieren, Stöße sind überlappend auszuführen
und zu verkleben.

Mehraufwand für die Verklebung sowie die Überlappung
sind in den EP einzukalkulieren, die ausgeschriebene
Menge bezieht sich auf die Wandfläche!

Die Schutzmaßnahmen müssen für den Anforderungen in
allen Arbeitsgängen entsprechen (Strahlarbeiten,
Stemmarbeiten, Aufbringen OS-System durch streichen
oder spritzen)

PE-Plane ca. 180-260g/m²

Bauteil:  Wände

Vorhaltezeit:  Bauzeit

Abrechnung:  nach Aufmaß in m²
Menge: 180,000 m2

**1.3.3 Schutz der Fenster, Türen, Glasbausteine mit Hartfaserplatten und Folie**
Schutz sämtlicher Fenster und Türen, einschl. Rahmen und
sonstiger empfindlicher Flächen während aller
Arbeitsgänge, besonders bei Durchführung der
Strahl-, Stemm- sowie den Spritzarbeiten des
 OS-Systems, mit eingepassten
Hartfaserplatten oder gleichwertig, gegen
Beschädigungen aller Art, einschl. aller
erforderlichen Materialien und Befestigungsmittel. Die
Fenster und Türen sind zusätzlich mit Folien abzukleben.

Das Öffnen der Türen muss jeder Zeit gewährleistet sein, somit sind sämtliche Schutzmaßnahmen die dies verhindern zwischen den einzelnen Arbeitsgängen abgebaut bzw wieder aufgebaut werden. Der hieraus entstehende Aufwand ist in den EP einzukalkulieren.

Folgende Arbeiten müssen ausgeführt werden:

1. Abkleben der kompletten zu schützenden Flächen mit
  lichtdurchlässiger klarer Folie
2. Einbau eines Rahmens aus Dachlatten in der Leibung
  und anschließendes Verkeilen
3. Beplanken des Rahmens mit Hartfaserplatten
4. Demontage des Rahmens nach der Untergrundvorbreitung
5. Entfernen der Folie nach Beendigung der Sanierungsmaßnahmen

Der Rahmen darf nicht an den Fenstern oder Leibungen verschraubt werden, sondern muss verkeilt werden. Lediglich
im Bereich der Glasbausteine darf der Rahmen an der Wandfläche verdübelt werden. Die Dübellöcher sind nach
Beendigung der Maßnahme zu verschließen.

Die Behebung hervorgerufener Schäden am Bauwerk durch
nicht sachgemäße Schutzmaßnahmen gehen zu Lasten des
Auftragnehmers.

Folienschäden sind umgehend zu beheben und
einzukalkulieren, Stöße sind zu überlappen und zu
verkleben.

Mehraufwand für die Verklebung sowie die Überlappung
sind in den EP einzukalkulieren. Die ausgeschriebene
Menge bezieht sich auf die Fensterflächen und die Türfläche!

Die Schutzmaßnahmen müssen für den Anforderungen in
allen Arbeitsgängen entsprechen (Strahlarbeiten,
Stemmarbeiten, Aufbringen OS-System durch streichen
oder spritzen).

Bereich:  Außen

Vorhaltezeit:  gesamte Bauzeit

Abrechnung:  nach Aufmaß in m² Fensterfläche und Türfläche
Menge: 165,000 m2

**1.3.4 Schutz der Garagentoren mit Hartfaserplatten und Folie**
Schutz der Garagentore, einschl. Rahmen und
sonstiger empfindlicher Flächen während aller
Arbeitsgänge, besonders bei Durchführung der
Strahl-, Stemm- sowie den Spritzarbeiten des
 OS-Systems, mit eingepassten
Hartfaserplatten oder gleichwertig, gegen
Beschädigungen aller Art, einschl. aller
erforderlichen Materialien und Befestigungsmittel. Die
Garagentore sind zusätzlich mit Folien abzukleben.

Das Öffnen der Garagen muss jeder Zeit gewährleistet sein, somit sind sämtliche Schutzmaßnahmen die dies verhindern zwischen den einzelnen Arbeitsgängen ab- und aufzubauen.

Folgende Arbeiten müssen ausgeführt werden:

1. Abkleben der kompletten zu schützenden Flächen mit
  lichtdurchlässiger klarer Folie
2. Einbau eines Rahmens aus Dachlatten in der Leibung
  und anschließendes Verkeilen
3. Herstellen eines 50 cm breiten Randstreifens aus
  Hartfaserplatten rings um die Garagentore
4. Demontage des Rahmens nach der Untergrundvorbreitung
5. Entfernen der Folie nach Beendigung der Sanierungsmaßnahmen

Die Behebung hervorgerufener Schäden am Bauwerk durch
nicht sachgemäße Schutzmaßnahmen gehen zu Lasten des
Auftragnehmers.

Folienschäden sind umgehend zu beheben und
einzukalkulieren, Stöße sind zu überlappen und zu
verkleben.

Mehraufwand für die Verklebung sowie die Überlappung
sind in den EP einzukalkulieren. Die ausgeschriebene
Menge bezieht sich auf die Garagentorflächen!

Die Schutzmaßnahmen müssen für den Anforderungen in
allen Arbeitsgängen entsprechen (Strahlarbeiten,
Stemmarbeiten, Aufbringen OS-System durch streichen
oder spritzen).

Für die Beleuchtung der Baustelle hat der AN zu
sorgen. Dies ist in die EPs einzukalkulieren.

Bereich:  Außen

Vorhaltezeit:  gesamte Bauzeit

Abrechnung:  nach Aufmaß in m² Garagentorflächen
Menge: 65,000 m2

**1.3.5 Schutz von Installationseinrichtungen**
*** Bedarfsposition ohne GB
Schutz von Installationseinrichtungen wie z.B. Lampen, Strahlen, Sirene, Antenne, Kabelkanal, Blitzableiter,
Geländer, Satellitenschüssel etc.

Liefern, vorhalten und entsorgen der Schutzplanen, -
folien etc. Sämtliche Installations- und
Versorgungseinrichtungen innerhalb der zu sanierenden
Bereiche sind wasser- und staubdicht zu verkleiden.
Die Schutzeinrichtungen sind gegen mechanische
Einwirkungen und Beschädigungen (Einwirkungen beim
Sand-Strahlen etc.) auszulegen. Sämtliche Aufwendungen und Materialien wie z.B Klebestreifen etc sind hier einzukalkulieren.

Folienschäden sind umgehend zu beheben und
einzukalkulieren. Stöße sind überlappend auszuführen
und zu verkleben

Das Entsorgen der Schutzplanen, -folien sowie Klebestreifen ist in diese Position einzukalkulieren.

Abrechnung:  psch
Menge: 1,000 psch

**1.3.6 Schutz von Blechverwahrung**
Schutz von Blechverwahrungen auf den Brüstungen und Fenstersimse.

Liefern, vorhalten und entsorgen der Schutzplanen, -
folien etc. Sämtliche Blechverwahrungen auf den Brüstungen und Fenstersimse innerhalb der zu sanierenden
Bereiche sind wasser- und staubdicht zu verkleiden.
Die Schutzeinrichtungen sind gegen mechanische
Einwirkungen und Beschädigungen (Einwirkungen beim
Sand-Strahlen etc.) auszulegen. Sämtliche Aufwendungen und Materialien wie z.B Klebestreifen etc sind hier einzukalkulieren.

Folienschäden sind umgehend zu beheben und
einzukalkulieren. Stöße sind überlappend auszuführen
und zu verkleben

Das Entsorgen der Schutzplanen, -folien sowie Klebestreifen ist in diese Position einzukalkulieren.

Abrechnung:  lfm
Menge: 125,000 m

**1.3.7 Schutz von Geländer**
Schutz des Geländers im Eingangsbereich Ostseite sowie des Schlauchturms Südseite.

Liefern, vorhalten und entsorgen der Schutzplanen, -
folien etc. Das Geländer im Eingangsbereich der Ostseite sowie des Schlauchturms Südseite ist wasser- und staubdicht zu verkleiden.
Die Schutzeinrichtungen sind gegen mechanische
Einwirkungen und Beschädigungen (Einwirkungen beim
Sand-Strahlen etc.) auszulegen. Sämtliche Aufwendungen und Materialien wie z.B Klebestreifen etc sind hier einzukalkulieren.

Folienschäden sind umgehend zu beheben und
einzukalkulieren. Stöße sind überlappend auszuführen
und zu verkleben

Das Entsorgen der Schutzplanen, -folien sowie Klebestreifen ist in diese Position einzukalkulieren.

Abwicklung: bis 2,30m

Abrechnung:  lfm
Menge: 7,000 m

*Hinweis: Hinweis Boden/Aufüllung um das Gebäude*
Südseite:
Rasen eingesäht

Westseite:
Rasen eingesäht

Nordseite:
Gesteine Spritzschutz und Pflasterbelag vor Treppenaufgang und Pflasterbelag vor Garagentore

Ostseite:
Gesteine Spritzschutz und Pflasterbelag

**1.3.8 Erdabtrag Oberboden mit Zwischenlagerung**
Oberboden im Bereich um das Gebäude
Abtragsflächen abtragen, seitlich lagern.
Lagerplatz nach Angabe des AG. siehe Plan.
Handaushub, falls erforderlich ist einzurechnen.
Das Material ist bis zum Wiedereinbau abzudecken.

Die Lagerung kann seitlich der Baugrube erfolgen. Die
Zufahrtstore der Fahrzeuge müssen jederzeit zugänglich sein.

Erdabtragstiefe:  ca. 40 cm
(nach örtlichen Gegebenheiten in Abstimmung mit dem AG)

Abrechnung:  nach Aufmaß in m3
Menge: 40,000 m3

**1.3.9 Wiedereinbau Oberboden**
Ausgebauter und seitlich gelagerter Oberboden wieder
einbauen. Ehemals bestehender, bzw. aus Planunterlagen
ersichtlicher Geländeverlauf mit Anpassung an den
Neubau herstellen.

Angabe erfolgt durch Bauleitung.

Einbaumaterial entsprechend verdichten und begrünte
Oberfläche (Wiese) wieder herstellen. Bei Bedarf neu
einsähen und Wachstum überwachen. Ggf. durch
Bewässerung etc. Wachstum unterstützen.

Bereich: Um das Gebäude

Abrechnung:  nach Aufmaß in m3
Menge: 40,000 m3

**1.3.10 Erdaushub mit Zwischenlagerung**
Erdaushub um das Gebäude
Homogenbereich 1 (Auffüllungen) incl. Böschungssicherung.
Handaushub nach Bedarf ist einzukalkulieren
lösen, laden und Material aus Gewässerumleitungskanal
seitlich lagern, Lagerplatz des AN zur Beprobung. Handaushub, falls erforderlich ist einzurechnen.
Der Aushub ist entsprechend der
geologischen Schichten / Materialbeschaffenheit zu
trennen und entsprechend der Wiederverwertbarkeit auf
dem Baugrundstück zu lagern.
Das Material ist bis zum Wiedereinbau oder Entsorgung abzudecken.

Die Lagerung kann seitlich der Baugrube erfolgen. Die
Zufahrtstore der Fahrzeuge müssen jederzeit zugänglich sein.

Lagerung nach Angabe des AG, siehe Plan.

Bereich UG:
Erdabtragstiefe:  ca. 2,0 m
(nach örtlichen Gegebenheiten in Abstimmung mit dem AG)

Bereich ohne UG:
Erdabtragstiefe:  ca. 80 cm
(nach örtlichen Gegebenheiten in Abstimmung mit dem AG)

Abrechnung:  nach Aufmaß in m3
Menge: 135,000 m3

**1.3.11 Zulage Erdaushub, Homogenbereich 2**
*** Bedarfsposition ohne GB
Zulage zu Position 1.3.10 für Homogenbereich 2
Menge: 20,000 m3

**1.3.12 Wiedereinbau Erdaushub**
Verfüllen von Gräben und Gruben mit seitlich
gelagertem Erdmaterial, lagenweise Verdichten mit Stampfer bzw. Rüttelplatte, einschl. Planum mit Anpassung an das
bestehende Gelände.

Der Transport vom Zwischenlager zum Einbauort ist
ebenfalls einzukalkulieren.

Ab Baustelle bzw. ab Haufwerk.

Abrechnung:  nach Aufmaß in m3
Menge: 135,000 m3

**1.3.13 Zulage Wiedereinbau Homogenbereich 2**
*** Bedarfsposition ohne GB
Zulage zu Position 1.3.12 für Homogenbereich 2
Menge: 20,000 m3

**1.3.14 Ausbau und Entsorgung Betonrandsteine**
Ausbau und Entsorgung von Randsteinen aus Beton
inkl. Unterbau aus Beton.
Einschließlich Entsorgungsgebühren

Abrechnung:  nach Aufmaß in m
Menge: 20,000 m

**1.3.15 Ausbau Pflasterbelag und seitlich lagern**
Ausbau Pflasterbelag inkl. Unterbau aus Moränesplitt entlag dem Gebäude.

Das Pflaster und der Moränesplitt sind für den späteren
Wiedereinbau seitlich voneinander getrennt zu lagern.

Die Lagerung kann seitlich der Baugrube erfolgen. Die
Zufahrtstore der Fahrzeuge müssen jederzeit zugänglich sein.

Alle Formate

Abrechnung:  nach Aufmaß in m²
Menge: 40,000 m2

**1.3.16 Einbau Pflasterbelag**
Aufnehmen und Wiedereinbau Pflasterbelag inkl.
Unterbau aus Moränesplitt entlag des Gebäudes

Verlegen in 4 cm starke Bettung in Moränesplitt.
Fehlender Splitt ist beizubringen und in den
Einheitspreis einzurechnen.

Alle Formate

Abrechnung:  nach Aufmaß in m²
Menge: 40,000 m2

**1.3.17 Lieferung neuer Pflastersteine**
*** Bedarfsposition ohne GB
Lieferung neuer Pflastersteine, Ausführung gemäß den bereits bauseits vorhandenen Pflastersteine.

Diese Position kommt nur in Abstimmung mit der Bauleitung AG zur Ausführung.

Abrechnung:  nach Aufmaß in m²
Menge: 5,000 m2

**1.3.18 Ausbau Lagerung Gesteine des Spritzschutzstreifens**
Gestein des Spritzschutzstreifens sowie der Randeinfassung im Bereich um das Feuerwehrgerätehaus  (Nordseite und Bereich vor Eingangstreppe Ost)  ausbauen, seitlich lagern.

Die Lagerung kann seitlich der Baugrube erfolgen. Die
Zufahrtstore der Fahrzeuge müssen jederzeit zugänglich sein.

Der Ausbau erfolgt entlang des Gebäudes.

Abrechnung:  nach Aufmaß in m³
Menge: 5,000 m3

**1.3.19 Lieferung neuer Gesteine des Spritzschutzstreifens**
*** Bedarfsposition ohne GB
Lieferung und Einbau neuer Gesteine des Spritzschutzstreifens, Ausführung gemäß den bereits bauseits vorhandenen Gesteine.

Diese Position kommt nur in Abstimmung mit der Bauleitung AG zur Ausführung.

Der Einbau erfolgt entlang des Gebäudes.

Abrechnung:  nach Aufmaß in m³
Menge: 1,000 m3

**1.3.20 Wiedereinbau Gestein des Spritzschutzstreifens**
Ausgebaute und seitlich gelagerte Gesteine des Spritzschutzstreifens sowie der Randeinfassung wieder einbauen.
Ehemals bestehender, bzw. aus Planunterlagen
ersichtlicher Geländeverlauf mit Anpassung an den
Neubau herstellen.

Angabe erfolgt durch Bauleitung.

Sämtliche erforderlichen Materialien und Arbeitsschritte  für einen fachgerechten Einbau der Gesteine des Spritzschutzstreifens sind in diese Position einzukalkulieren.

Abrechnung:  nach Aufmaß in m³
Menge: 5,000 m3

**1.3.21 Entfernung und Ensorgung Bewuchs**
Der Bewuchs an der Westseite fachgerecht roden und entsorgen. Sämtliche Aufwendungen, Geräte sowie die Entsorgung sind in  diese Position einzukalkulieren.

Efeu an Fassade sowie kleinere Büsche siehe Foto

Bereich:
Westseite

Abrechnung:  psch
Menge: 1,000 psch

#### Hauptabschnitt 1.4 Stemm- und Strahlarbeiten

**1.4.1 Kanten stemmen, Abwicklung bis 15 cm, t bis 30 mm**
Erschütterungsarmes Abstemmen aller losen und
geschädigten Betonteile der markierten Stellen im
Kantenbereich bis auf festes Betongefüge, inkl. Entstauben und Nachwaschen.
Umlaufendes Freilegen der Bewehrung durch stemmen,
bis 2 cm über erkennbaren Rost. Die Bewehrung ist
beschädigungsfrei freizulegen und zu erhalten.
Abtransport und Entsorgung von anfallendem Schutt ist
einzukalkulieren.

Ausbruchufer:  mit 45° Neigung

Betongüte:  bis C30/37

Kantenabwicklung:  bis 15 cm
Ausbruchtiefe:  bis 30 mm

Abrechnung:  nach Aufmaß in m
Menge: 10,000 m

**1.4.2 Kanten stemmen, Abwicklung bis 15 cm, t bis 50 mm**
wie Pos. 2.4.1.

Kantenabwicklung:  bis 15 cm
Ausbruchtiefe:  bis 50 mm

Abrechnung:  nach Aufmaß in m
Menge: 5,000 m

**1.4.3 Kanten stemmen, Abwicklung bis 15 cm, t bis 80 mm**
wie Pos. 2.4.1.

Kantenabwicklung:  bis 15 cm
Ausbruchtiefe:  bis 80 mm

Abrechnung:  nach Aufmaß in m
Menge: 5,000 m

**1.4.4 Kanten stemmen, Abwicklung bis 30 cm, t bis 30 mm**
Erschütterungsarmes Abstemmen aller losen und
geschädigten Betonteile der markierten Stellen im
Kantenbereich bis auf festes Betongefüge, inkl. Entstauben und Nachwaschen.
Umlaufendes Freilegen der Bewehrung durch stemmen,
bis 2 cm über erkennbaren Rost. Die Bewehrung ist
beschädigungsfrei freizulegen und zu erhalten.

Ausbruchufer:  mit 45° Neigung
Abtransport und Entsorgung von anfallendem Schutt ist
einzukalkulieren.

Betongüte:  C30/37

Kantenabwicklung:  bis 30 cm
Ausbruchtiefe:  bis 30 mm

Abrechnung:  nach Aufmaß in m
Menge: 10,000 m

**1.4.5 Kanten stemmen, Abwicklung bis 30 cm, t bis 50 mm**
wie Pos. 2.4.4.

Kantenabwicklung:  bis 30 cm
Ausbruchtiefe:  bis 50 mm

Abrechnung:  nach Aufmaß in m
Menge: 5,000 m

**1.4.6 Kanten stemmen, Abwicklung bis 30 cm, t bis 80 mm**
wie Pos. 2.4.4.

Kantenabwicklung:  bis 30 cm
Ausbruchtiefe:  bis 80 mm

Abrechnung:  nach Aufmaß in m
Menge: 5,000 m

**1.4.7 Schadstellen flächig freistemmen bis 0,01 m², t= 30 mm**
Betonabtrag durch händisches Abstemmen
Horizontale und Vertikale Flächen
Erschütterungsarmes Aufstemmen von Schadstellen und
labilen Bereichen bis zum gesunden festen Untergrund, einschl. Bewehrung rundum soweit freilegen, wie Rostansatz
erkennbar ist.
Besonders zu beachten ist, dass der Meisel nicht
unmittelbar den Bewehrungsstahl trifft.
Den beim Abspitzen freiwerdenden Bewehrungsstahl auch im nicht korrodierten Bereich noch min.
2,5 cm freilegen.
Die größe der Schadstelle wird auf die zweite Nachkommastelle Auf- oder Abgerundet gerundet.
Sollte der Betonabtrag mittels Wasserstrahltechnik
erfolgen, so ist die durch das Strahlen freigelegte Bewehrung ebenfalls zu mitzustrahlen und wird nicht gesondert für die
Strahlposition für die Bewehrung abgerechnet.

Entstauben und Nachwaschen.
Abtransport und Entsorgung von anfallendem Schutt ist
einzukalkulieren.

Ausbruchufer:  mit 45° Neigung

Stemmtiefe:  30 mm

Schadstellengröße:  bis 0,01 m²

Betongüte:  C30/37

Abrechnung:  nach Aufmaß in Stück
Menge: 20,000 St

**1.4.8 Schadstellen flächig freistemmen 0,02 m² bis 0,05 m², t= 30 mm**
wie Pos. vor

Schadstellengröße:  0,02 m² bis 0,49 m²

Abrechnung:  nach Aufmaß in St
Menge: 20,000 St

**1.4.9 Schadstellen flächig freistemmen 0,06 m² bis 0,09 m²,t= 30 mm**
wie Pos. vor

Schadstellengröße:  0,05 m² bis 0,09 m²

Abrechnung:  nach Aufmaß in Stück
Menge: 10,000 St

**1.4.10 Schadstellen flächig freistemmen 0,1 m² bis 0,25 m²,t= 30 mm**
wie Pos. vor

Schadstellengröße:  0,1 m² bis 0,25 m²

Abrechnung:  nach Aufmaß in Stück
Menge: 10,000 St

**1.4.11 Schadstellen flächig freistemmen 0,26 m² bis 0,5 m²,t= 30 mm**
wie Pos. vor

Schadstellengröße:  0,26 m² bis 0,5 m²

Abrechnung:  nach Aufmaß in Stück
Menge: 10,000 St

**1.4.12 Schadstellen flächig freistemmen 0,51 m² bis 0,75 m²,t= 30 mm**
wie Pos. vor

Schadstellengröße:  0,51 m² bis 0,75 m²

Abrechnung:  nach Aufmaß in Stück
Menge: 5,000 St

**1.4.13 Schadstellen flächig freistemmen 0,76 m² bis 0,9 m²,t= 30 mm**
wie Pos. vor

Schadstellengröße:  0,76 m² bis 0,9 m²

Abrechnung:  nach Aufmaß in Stück
Menge: 5,000 St

**1.4.14 Schadstellen flächig freistemmen ab 1,0 m²,t= 30 mm**
wie Pos. vor

Schadstellengröße:  ab 1,0 m²

Abrechnung:  nach Aufmaß in m²
Menge: 1,000 m2

**1.4.15 Schadstellen flächig freistemmen bis 0,01 m² bis t= 50 mm**
Betonabtrag durch händisches Abstemmen
Horizontale und Vertikale Flächen
Erschütterungsarmes Aufstemmen von Schadstellen und
labilen Bereichen bis zum gesunden festen Untergrund, einschl. Bewehrung rundum soweit freilegen, wie Rostansatz
erkennbar ist.
Besonders zu beachten ist, dass der Meisel nicht
unmittelbar den Bewehrungsstahl trifft.
Den beim Abspitzen freiwerdenden Bewehrungsstahl auch im nicht korrodierten Bereich noch min.
2,5 cm freilegen.
Die größe der Schadstelle wird auf die zweite Nachkommastelle Auf- oder Abgerundet gerundet.
Sollte der Betonabtrag mittels Wasserstrahltechnik
erfolgen, so ist die durch das Strahlen freigelegte Bewehrung ebenfalls zu mitzustrahlen und wird nicht gesondert für die
Strahlposition für die Bewehrung abgerechnet.

Entstauben und Nachwaschen.
Abtransport und Entsorgung von anfallendem Schutt ist
einzukalkulieren.

Ausbruchufer:  mit 45° Neigung

Stemmtiefe:  50 mm

Schadstellengröße:  bis 0,01 m²

Betongüte:  C30/37

Abrechnung:  nach Aufmaß in Stück
Menge: 20,000 St

**1.4.16 Schadstellen flächig freistemmen 0,02 m² bis 0,05 m² bis t= 50 mm**
wie Pos. vor

Schadstellengröße:  0,02 m² bis 0,05 m²

Abrechnung:  nach Aufmaß in Stück
Menge: 20,000 St

**1.4.17 Schadstellen flächig freistemmen 0,06 m² bis 0,09 m², bis t= 50 mm**
wie Pos. vor

Schadstellengröße:  0,06 m² bis 0,09 m²

Abrechnung:  nach Aufmaß in Stück
Menge: 10,000 St

**1.4.18 Schadstellen flächig freistemmen 0,1 m² bis 0,25 m², bis t= 50 mm**
wie Pos. vor

Schadstellengröße:  0,1 m² bis 0,25 m²

Abrechnung:  nach Aufmaß in Stück
Menge: 10,000 St

**1.4.19 Schadstellen flächig freistemmen 0,26 m² bis 0,5 m², bis t= 50 mm**
wie Pos. vor

Schadstellengröße:  0,26 m² bis 0,5 m²

Abrechnung:  nach Aufmaß in Stück
Menge: 10,000 St

**1.4.20 Schadstellen flächig freistemmen 0,51 m² bis 0,75 m², bis t= 50 mm**
wie Pos. vor

Schadstellengröße:  0,51 m² bis 0,75 m²

Abrechnung:  nach Aufmaß in Stück
Menge: 5,000 St

**1.4.21 Schadstellen flächig freistemmen 0,76 m² bis 0,9 m², bis t= 50 mm**
wie Pos. vor

Schadstellengröße:  0,76 m² bis 0,9 m²

Abrechnung:  nach Aufmaß in Stück
Menge: 5,000 St

**1.4.22 Schadstellen flächig freistemmen ab 1,0 m², bis t= 50 mm**
wie Pos. vor.

Schadstellengröße:  ab 1,0 m²

Abrechnung:  nach Aufmaß in m²
Menge: 1,000 m2

**1.4.23 Zulage für tiefere Stemmarbeiten (Fläche)**
Zulage zu vorigen Positionen 1.4.7 bis 1.4.22. pro 10 mm Mehrtiefe,  sonst wie vor

Abrechnung:  nach Aufmaß in m²
Menge: 1,000 m2

**1.4.24 Zulage für Überkopfarbeiten Stemmarbeiten (Fläche)**
Zulage zu vorigen Positionen 1.4.7 bis 1.4.22. für Überkopfarbeiten,  sonst wie vor

Abrechnung:  nach Aufmaß in m²
Menge: 5,000 m2

**1.4.25 Entfernen von Fremdkörpern**
Entfernen von Fremdkörpern und Kleinteilen aus den Betonteilen, wie z.B. Abstandshalter, Holzteile, etc. Abtransport und Entsorgung von anfallendem Schutt ist einzukalkulieren.

Befestigungsnägel der Holzbretter an den Rippenunterseiten werden nicht als Fremdkörper abgerechnet.

Bauteil:  Stb. Stützen, Stb.-Wände, Stb.-Unterzüge,  Stb.-Brüstungen, Stb.-Überzüge, Stb.-Attika,  Stb.-Decke ü.OG von oben, Stb.-Balkonplatte

Betongüte:  bis C30/37

Abrechnung:  nach Aufmaß in Stück
Menge: 30,000 St

**1.4.26 Bewehrung und Ausbruchstellen strahlen, SA 2 1/2, bis einschl. d= 16mm**
Strahlen der Bewehrung mit festem, silikosefreiem
Strahlmittel, einschließlich Nachreinigung, Abwaschen, etc. Reinheitsgrad Sa 2 1/2, metallisch blank-, nach DIN 55
928, Teil 4. bzw. DIN EN ISO 12944-4.
Anfallende verfahrensbedingte Vermischungen sind
vollständig zu sammeln und zu entsorgen.

Bauteil :  alle Oberflächen der freigelegten
  Bewehrungsstäbe

Durchmesser:  bis einschl. 16 mm

Abrechnung:  nach Aufmaß in lfm Bewehrungsstab
Menge: 150,000 m

**1.4.27 Bewehrung und Ausbruchstellen strahlen, SA 2 1/2, größer d= 16mm**
Strahlen der Bewehrung mit festem, silikosefreiem
Strahlmittel, einschließlich Nachreinigung, Abwaschen, etc. Reinheitsgrad Sa 2 1/2, metallisch blank, nach DIN 55
928, Teil 4. bzw. DIN EN ISO 12944-4.
Anfallende verfahrensbedingte Vermischungen sind
vollständig zu sammeln und zu entsorgen.

Bauteil :  alle Oberflächen der freigelegten
  Bewehrungsstäbe

Durchmesser:  größer 16 mm

Abrechnung:  nach Aufmaß in lfm Bewehrungsstab
Menge: 50,000 m

**1.4.28 HDW-Strahlen Flächenabtrag t= 20 mm**
Flächiger Abtrag an vertikalen und horizontalen Flächen
durch HDW-Strahlen mit einem Druck von bis zu
2500 bar.
Bewehrung rundum soweit freilegen, wie Rostansatz
erkennbar ist.
Den beim Abstrahlen freiwerdenden Bewehrungsstahl auch im nicht korrodierten Bereich noch min.
2,5 cm freilegen. Mehrabtrag über die vorgegebene
Tiefe und die daraus entstehenden Mehrkosten gehen zu
Lasten des AN wenn dies nicht vorher mit der örtlichen
Bauleitung abgestimmt und angeordnet wurde. Bewehrung
die im Zuge des Abtrags gestrahlt wird, wird nicht mehr
gesondert vergütet sondern muss in den Einheitspreis
eingerechnet werden.

Der Untergrund muss nach dieser Maßnahme den allgemein
anerkannten Regeln der Bautechnik entsprechen. Er muss
tragfähig, gewaschen, sauber sowie frei von Staub, Öl,
losen Stoffen sein.

Das beim Strahlen anfallende Wasser und abgetragene
Material wird Eigentum des Auftragnehmers und ist umweltgerecht nach den Bestimmungen des Gesetzgebers zu entsorgen. Die örtlich geltenden Imissionsschutzbestimmungen sind zu beachten.

Die für die Strahlarbeiten erforderlichen
Schutzmaßnahmen gegen die umherfliegenden Betonteile,
sind in den Preis einzurechnen.

Nach der Untergrundvorbereitung muss die vorbereitete
Fläche mindestens die Oberflächenzugfestigkeit aufweisen, die
der weitere Systemaufbau erfordert.

Erschwernisse für die Arbeiten auf dem Dach des Feuerwehrgerätehaus sowie das Umsetzen der Geräte auf Grund der nicht zusammen hängenden Flächen ist in diese Position einzukalkulieren und wird nicht gesondert vergütet.

Die angegebenen Flächen beinhalten alle zu bearbeitenden Bauteile. Die Strahlarbeiten fallen portionsweise an und können nicht in einem Zug ausgeführt werden.
Während den HDW-Arbeiten muss die an die Öffnungen
angrenzende Dachdämmung gegen das beim Strahlen
anfallende Wasser geschützt werden.

Die HDW-Arbeiten müssen aufgrund der angrenzenden
Schule in den Pfingstferien 2021 (KW 21&22) ausgeführt werden.

Diese Position kommt erst nach Rücksprache mit der Bauleitung AG zu Ausführung.

Ausbruchufer:  mit 45° Neigung

Abtragstiefe:  20 mm (flächig)

Betongüte:  bis C30/37

Abrechnung:  nach Aufmaß in m²
Menge: 10,000 m2

**1.4.29 HDW-Strahlen Flächenabtrag t= 60 mm**
Flächiger Abtrag an vertikalen und horizontalen Flächen
durch HDW-Strahlen mit einem Druck von bis zu
2500 bar.
Bewehrung rundum soweit freilegen, wie Rostansatz
erkennbar ist.
Den beim Abstrahlen freiwerdenden Bewehrungsstahl auch im nicht korrodierten Bereich noch min.
2,5 cm freilegen. Mehrabtrag über die vorgegebene
Tiefe und die daraus entstehenden Mehrkosten gehen zu
Lasten des AN wenn dies nicht vorher mit der örtlichen
Bauleitung abgestimmt und angeordnet wurde. Bewehrung
die im Zuge des Abtrags gestrahlt wird, wird nicht mehr
gesondert vergütet sondern muss in den Einheitspreis
eingerechnet werden.

Der Untergrund muss nach dieser Maßnahme den allgemein
anerkannten Regeln der Bautechnik entsprechen. Er muss
tragfähig, gewaschen, sauber sowie frei von Staub, Öl,
losen Stoffen sein.

Das beim Strahlen anfallende Wasser und abgetragene
Material wird Eigentum des Auftragnehmers und ist umweltgerecht nach den Bestimmungen des Gesetzgebers zu entsorgen. Die örtlich geltenden Imissionsschutzbestimmungen sind zu beachten.

Die für die Strahlarbeiten erforderlichen
Schutzmaßnahmen gegen die umherfliegenden Betonteile,
sind in den Preis einzurechnen.

Nach der Untergrundvorbereitung muss die vorbereitete
Fläche mindestens die Oberflächenzugfestigkeit aufweisen, die
der weitere Systemaufbau erfordert.

Erschwernisse für die Arbeiten auf dem Dach des Feuerwehrgerätehaus sowie das Umsetzen der Geräte auf Grund der nicht zusammen hängenden Flächen ist in diese Position einzukalkulieren und wird nicht gesondert vergütet.

Die angegebenen Flächen beinhalten alle zu bearbeitenden Bauteile. Die Strahlarbeiten fallen portionsweise an und können nicht in einem Zug ausgeführt werden.
Während den HDW-Arbeiten muss die an die Öffnungen
angrenzende Dachdämmung gegen das beim Strahlen
anfallende Wasser geschützt werden.

Die HDW-Arbeiten müssen aufgrund der angrenzenden
Schule in den Pfingstferien 2021 (KW 21&22) ausgeführt werden.

Diese Position kommt erst nach Rücksprache mit der Bauleitung AG zu Ausführung.

Ausbruchufer:  mit 45° Neigung

Abtragstiefe:  60 mm (flächig)

Betongüte:  bis C30/37

Abrechnung:  nach Aufmaß in m²
Menge: 25,000 m2

**1.4.30 HDW-Strahlen, Auflagertaschen Überzug D2**
Flächiger Abtrag an vertikalen Flächen
durch HDW-Strahlen mit einem Druck von bis zu
2500 bar für die Auflagertaschen des neuen Überzugs D2
Bewehrung rundum soweit freilegen, wie Rostansatz
erkennbar ist.
Den beim Abstrahlen freiwerdenden Bewehrungsstahl auch im nicht korrodierten Bereich noch min.
2,5 cm freilegen. Mehrabtrag über die vorgegebene
Tiefe und die daraus entstehenden Mehrkosten gehen zu
Lasten des AN wenn dies nicht vorher mit der örtlichen
Bauleitung abgestimmt und angeordnet wurde. Bewehrung
die im Zuge des Abtrags gestrahlt wird, wird nicht mehr
gesondert vergütet sondern muss in den Einheitspreis
eingerechnet werden.

Der Untergrund muss nach dieser Maßnahme den allgemein
anerkannten Regeln der Bautechnik entsprechen. Er muss
tragfähig, gewaschen, sauber sowie frei von Staub, Öl,
losen Stoffen sein.

Das beim Strahlen anfallende Wasser und abgetragene
Material wird Eigentum des Auftragnehmers und ist umweltgerecht nach den Bestimmungen des Gesetzgebers zu entsorgen. Die örtlich geltenden Imissionsschutzbestimmungen sind zu beachten.

Die für die Strahlarbeiten erforderlichen
Schutzmaßnahmen gegen die umherfliegenden Betonteile,
sind in den Preis einzurechnen.

Nach der Untergrundvorbereitung muss die vorbereitete
Fläche mindestens die Oberflächenzugfestigkeit aufweisen, die
der weitere Systemaufbau erfordert.

Erschwernisse für die Arbeiten auf dem Dach des Feuerwehrgerätehaus sowie das Umsetzen der Geräte auf Grund der nicht zusammen hängenden Flächen ist in diese Position einzukalkulieren und wird nicht gesondert vergütet.

Die angegebenen Flächen beinhalten alle zu bearbeitenden Bauteile. Die Strahlarbeiten fallen portionsweise an und können nicht in einem Zug ausgeführt werden.
Während den HDW-Arbeiten muss die an die Öffnungen
angrenzende Dachdämmung gegen das beim Strahlen
anfallende Wasser geschützt werden.

Die HDW-Arbeiten müssen aufgrund der angrenzenden
Schule in den Pfingstferien 2021 (KW 21&22) ausgeführt werden.

Diese Position kommt erst nach Rücksprache mit der Bauleitung AG zu Ausführung.

Ausbruchufer:  mit 45° Neigung

Abmessungen je Auflagertasche: Breite 40 cm, Höhe 60cm
  Tiefe 40 cm

Betongüte:  bis C30/37

Abrechnung:  nach Aufmaß in m²
Menge: 2,000 St

**1.4.31 Händisches Abstemmen des vorhandenen Putzes**
Händisches Abstemmen des vorhandenen Putzes
an den bestehenden Stahlbetonbauteilen.
Die darunterliegenden Betonflächen dürfen nicht
beschädigt werden. Die Betonfläche ist so vorzubereiten,
dass nach dem Abstemmen des Putzes die

Entstauben und Nachwaschen.
Abtransport und Entsorgung von anfallendem Schutt ist
einzukalkulieren. Falls für den vorhandenen Farbanstrich
Mehrkosten entstehen, sind diese in den Einheitspreis
einzurechnen.

Abrechnung:  nach Aufmaß m²
Menge: 42,000 m2

**1.4.32 Trennschnitt im Putz**
*** Bedarfsposition ohne GB
Herstellen eines Trennschnittes über die gesamte Putzstärke
an der Wandfläche

Der Schnitt muss geradlinig und fluchtrecht ausgeführt werden.
Als Flucht ist vor dem Herstellen des Trennschnittes einzumessen.

Horizontale und vertikale Flächen.

Der Trennschnitt muss vor dem Abstemmen des Putzes
erfolgen.

Abtransport und Entsorgung von anfallendem Schutt ist
einzukalkulieren.
Menge: 20,000 m

#### Hauptabschnitt 1.5 Zusätzlicher Bewehrungseinbau

**1.5.1 Betonstahl BSt 500 S**
Betonstabstahl DIN 488, IV S, BSt 500 S,  BSt 500 S(B)
Durchmesser bis 32 mm, alle Längen liefern, schneiden,
biegen und verlegen nach Statik, Geometrie entspr.
Planunterlagen.
Bewehrungsstoßanteil, einschl. Abstandhalter in allen
Bewehrungslagen.
Abstandhalter aller Art, vor allem für den Bereich der Sichtbetonflächen aus geeignetem Faserbeton, sind einzukalkulieren. Abstandhalter im Beton oder S-Haken werden in der Stahlliste erfasst und in dieser Pos. abgerechnet.

Erschwernisse für die Bewehrungsarbeiten auf dem Dach des Feuerwehrgerätehaus sind einzurechnen. Falls für die
Bewehrungsarbeiten ein Kran o.ä. erforderlich ist, ist dies
in den Einheitspreis einzurechnen.

Sämtlicher Verschnitt ist in den EP einzurechnen.

Die Massen betreffen alle Bauteile und können nicht
am Stück eingebaut werden.

Abrechnung nach geprüften und freigegebenen
Stahllisten in kg
Menge: 855,000 kg

**1.5.2 Zusätzlicher Bewehrungseinbau Stabstahl**
*** Bedarfsposition ohne GB
Liefern, schneiden, biegen und einbauen zusätzlicher
Stabstahlbewehrung (BSt 500S) nach Erfordernis
und Angaben von Bauleitung/Tragwerksplaner,
auch über Kopf.

Abrechnung:  nach Aufmaß in kg
Menge: 50,000 kg

**1.5.3 Eingeklebte Bewehrungsanschlüsse**
Liefern und Einbauen von eingeklebten Bewehrungs-anschlüssen (horizontal), z.B. Hilti-Hit HY 200 R für Stabdurchmesser d= bis 14 mm. Einbohrtiefe bis zu 30 cm (horizontal/vertikal).

Einbau gemäß Herstelleranweisungen und Angaben Tragwerksplaner (Statiker).

Die erforderliche Bewehrung wird über eine gesonderte Position vergütet.

Produkt: Hilti HIT HY 200 R

oder gleichwertig (Produkt)

Die Herstellervorschriften sowie die dazugehörigen Produktdatenblätter sind genauestens einzuhalten.

Abrechnung:  nach Aufmaß und Lieferschein je Stück
Menge: 95,000 St

**1.5.5 Bewehrungsschweißarbeiten**
*** Bedarfsposition ohne GB
Stabstahlbewehrung (Bst 500S) durch Anschweißen an Bestandsbewehrung nach Erfordernis und Angaben von Bauleitung/Tragwerksplaner.
Die Vorbereitung der Bestandsbewehrung an den Schweißpunkten ist einzukalkulieren.

Qualifikation zum Bewehrungsstahlschweißen:

Zur Herstellung der o. g. Bewehrungsergänzungen sind folgende Qualifikationen erforderlich. Diese sind vor Ausführungsbeginn nachzuweisen.

-Anforderungen nach §1 der Muster-Hersteller- und Anwender-
  Verordnung (MHAVO) sowie die ggf. abweichenden Festlegungen der
  jeweiligen Verordnungen der Länder (HAVO)

-Herstellerqualifikation nach DIN EN ISO 17660-1 bzw.
  DIN EN ISO 17660-2

Abrechnung:  nach Aufmaß in cm Schweißnaht.
Menge: 1,000 cm

#### Hauptabschnitt 1.6 Korrosionsschutzarbeiten

**1.6.1 Korrosionsschutz der Bewehrungsstähle d bis einschl. 16 mm**
Freigelegte und entrostete Bewehrungsstähle werden unmittelbar nach dem Strahlen mit einer einkomponentigen, mineralischen Korrossionsschutzbeschichtung in zwei Arbeitsgängen beschichtet. Zwischen den Arbeitsgängen ist eine Wartezeit von ca. 3 Stunden bei 20° Celsius einzuhalten.

Alle Flächen

Die mineralische Korrossionsschutzbeschichtung muß folgende Anforderungen erfüllen:
Beständigkeit gegenüber aufeinanderfolgenden Schwitzwasser- und Salzsprühprüfungen nach DIN 50017 (10 Zyklen Schwitzwasser) und DIN 50018 (10 Zyklen Schwitzwasser mit Schwefeldioxid) sowie DIN 50021 (Salzsprühnebel über 5 Tage)
Zertifiziert nach EN 1504-7; Prinzip 11, Verfahren 11.1
Erfüllt Beanspruchbarkeitsklassen M2/M3 der DafStb-Instandsetzungsrichtlinie

Weiterhin ist die Verträglichkeit mit den zur Anwendung kommenden Mörtelsystemen nachzuweisen; die Verarbeitungsvorschriften des Produktherstellers sind zu beachten.

Produkt:  StoCrete TK grau
Hersteller:  StoCretec
Arbeitsgänge:  2
Verbrauch:  ca. 60 g/m/Arbeitsgang (bei
  Bewehrungsstahl d= 8 mm)
Gesamtauftragsmenge:  ca. 120 g/m

......................................................................................
oder gleichwertig (Produkt)

Abrechnung:  nach Aufmaß in m
Menge: 150,000 m

**1.6.2 Zulage zu vor. Position**
*** Bedarfsposition ohne GB
Zulage zu Position 1.6.1. für einen zusätzlichen Korrosionsschutzanstrich als Opferschicht für die Reprofilierung mit Spritzmötel.

3. Lage: Farbton grau

Produkt:  z.B.  StoCrete TK grau

oder gleichwertig (Produkt)

......................................

Abrechnung:  nach Aufmaß in m
Menge: 30,000 m

**1.6.3 Korrossionsschutz der Bewehrungsstähle, Zulage für d > 16 mm**
Zulage zu Position Korrossionsschutz
Bewehrungsstähle d > 16mm

Diese Position wird zusätzlich zu Pos. 1.6.1 vergütet.

Abrechnung:  nach Aufmaß in m
Menge: 50,000 m

**1.6.4 Zulage zu vor. Position**
*** Bedarfsposition ohne GB
Zulage zu Position 1.6.3. für einen zusätzlichen Korrosionsschutzanstrich als Opferschicht für die Reprofilierung mit Spritzmötel.

3. Lage: Farbton grau

Produkt:  StoCrete TK grau

oder gleichwertig (Produkt)

......................................

Abrechnung:  nach Aufmaß in m
Menge: 10,000 m

#### Hauptabschnitt 1.7 Reprofilierung Schadstellen händische Applikation und Spritzmörtel

**1.7.1 Kantenreprofilierung bis 15 cm, t bis 30 mm**
Reprofilierung der Ausbruchstellen im Kantenbereich
mit kunststoffmodifiziertem Zementmörtel als PCC-
Betonersatz durch:

- ausreichendes Vornässen

- unter Druck Einbringen einer mineralischen
  ZTV-SIB-Haftbrücke in die mattfeuchte Ausbruchstelle

- Einbringen des Reprofilierungsmörtels naß in naß auf
  Haftbrücke, verdichten und rauh planziehen

- Nachbehandlung gem. Ausführungsanweisung

- Aufnahme, Sammeln und fachgerechtes Aufbereiten zur
  Entsorgung des Restmaterials, incl. Entsorgung

Alle eventuell erforderlichen Schalungen, Rüstungen, Befestigungen oder andere Hilfsmittel sind in den EP
einzukalkulieren.

Beanspruchungsklasse: M3

Mindestauftrag:  6 mm

Max. Auftrag  30mm (partiell 100mm)

Ausbruchtiefe:  bis 15 mm
  (über 40 mm mehrlagige Applikation)

Abwicklung:  bis 30 cm

Produkte:  StoCrete TH 200
  StoCrete TG 203

oder gleichwertig (Produkt)

......................................

Herstellervorschriften und Klimabedingungen sind zu
beachten

Abrechnung:  nach Aufmaß in m
Menge: 10,000 m

**1.7.2 Kantenreprofilierung bis 15 cm, t bis 50 mm**
wie Pos. 2.7.1.

Alle eventuell erforderlichen Schalungen, Rüstungen, Befestigungen oder andere Hilfsmittel sind in den EP
einzukalkulieren.

Mindestauftrag:  6 mm

Max Auftrag  30mm (partiell 100mm)

Ausbruchtiefe:  bis 50 mm
  (über 40 mm mehrlagige Applikation)

Abwicklung:  bis 15 cm
Menge: 5,000 m

**1.7.3 Kantenreprofilierung bis 15 cm, t bis 80 mm**
wie Pos. 2.7.1.

Alle eventuell erforderlichen Schalungen, Rüstungen, Befestigungen oder andere Hilfsmittel sind in den EP
einzukalkulieren.

Mindestauftrag:  6 mm

Max Auftrag  30mm (partiell 100mm)

Ausbruchtiefe:  bis 80 mm
  (über 40 mm mehrlagige Applikation)

Abwicklung:  bis 15 cm
Menge: 5,000 m

**1.7.4 Kantenreprofilierung bis 30 cm, t bis 30 mm**
Reprofilierung der Ausbruchstellen im Kantenbereich
mit kunststoffmodifiziertem Zementmörtel als PCC-
Betonersatz durch:

- ausreichendes Vornässen

- unter Druck Einbringen einer mineralischen
  ZTV-SIB-Haftbrücke in die mattfeuchte Ausbruchstelle

- Einbringen des Reprofilierungsmörtels naß in naß auf
  Haftbrücke, verdichten und rauh planziehen

- Nachbehandlung gem. Ausführungsanweisung

- Aufnahme, Sammeln und fachgerechtes Aufbereiten zur
  Entsorgung des Restmaterials, incl. Entsorgung

Alle eventuell erforderlichen Schalungen, Rüstungen, Befestigungen oder andere Hilfsmittel sind in den EP
einzukalkulieren.

Beanspruchungsklasse: M3

Mindestauftrag:  6 mm

Max Auftrag  30mm (partiell 100mm)

Ausbruchtiefe:  bis 30 mm
  (über 40 mm mehrlagige Applikation)

Abwicklung:  bis 30 cm

Produkte:  StoCrete TH 200
  StoCrete TG 203

oder gleichwertig (Produkt)

......................................

Herstellervorschriften und Klimabedingungen sind zu
beachten

Abrechnung:  nach Aufmaß in m
Menge: 10,000 m

**1.7.5 Kantenreprofilierung bis 30 cm, t bis 50 mm**
wie Pos. 2.7.4.

Alle eventuell erforderlichen Schalungen, Rüstungen, Befestigungen oder andere Hilfsmittel sind in den EP
einzukalkulieren.

Mindestauftrag:  6 mm

Max Auftrag  30mm (partiell 100mm)

Ausbruchtiefe:  bis 50 mm
  (über 40 mm mehrlagige Applikation)

Abwicklung:  bis 30 cm
Menge: 5,000 m

**1.7.6 Kantenreprofilierung bis 30 cm, t bis 80 mm**
wie Pos. 2.7.4.

Alle eventuell erforderlichen Schalungen, Rüstungen, Befestigungen oder andere Hilfsmittel sind in den EP
einzukalkulieren.

Mindestauftrag:  6 mm

Max. Auftrag  30mm (partiell 100mm)

Ausbruchtiefe:  bis 80 mm
  (über 40 mm mehrlagige Applikation)

Abwicklung:  bis 30 cm
Menge: 5,000 m

**1.7.7 Flächenreprofilierung mit mineral. Grobmörtel bis 0,01 m², t= 30 mm**
Reprofilierung der Ausbruchstellen im Kantenbereich
mit kunststoffmodifiziertem Zementmörtel als PCC-
Betonersatz durch:

- ausreichendes Vornässen

- unter Druck einbringen einer mineralischen
  ZTV-SIB-Haftbrücke in die mattfeuchte Ausbruchstelle

- Einbringen des Reprofilierungsmörtels naß in naß auf
  Haftbrücke, verdichten und rauh planziehen

- Nachbehandlung gem. Ausführungsanweisung

- Aufnahme, Sammeln und fachgerechtes Aufbereiten zur
  Entsorgung des Restmaterials, incl. Entsorgung

Alle eventuell erforderlichen Schalungen, Rüstungen, Befestigungen oder andere Hilfsmittel sind in den EP
einzukalkulieren.

Beanspruchungsklasse: M3

Mindestauftrag:  6 mm

max. Auftrag  30mm (partiell 100mm)

Ausbruchtiefe:  30 mm

Schadstellengröße:  bis 0,01 m²

Produkte:  StoCrete TH 200
  StoCrete TG 203

oder gleichwertig (Produkt)

......................................

Herstellervorschriften und Klimabedingungen sind zu
beachten

Abrechnung:  nach Aufmaß in Stück
Menge: 20,000 St

**1.7.8 Flächenreprofilierung mit mineral. Grobmörtel 0,02m² bis 0,05 m², t=30 mm**
wie Pos. 2.7.7.

Mindestauftrag:  6 mm

max. Auftrag  30mm (partiell 100mm)

Ausbruchtiefe:  30 mm
Schadstellengröße:  0,02 m² bis 0,05 m²

Abrechnung:  nach Aufmaß in Stück
Menge: 20,000 St

**1.7.9 Flächenreprofilierung mit mineral. Grobmörtel 0,06 m² bis 0,09 m², t=30 mm**
wie Pos. 2.7.7.

Mindestauftrag:  6 mm

max. Auftrag  30mm (partiell 100mm)

Ausbruchtiefe:  30 mm

Schadstellengröße:  0,06 m² bis 0,09 m²

Abrechnung:  nach Aufmaß in Stück
Menge: 10,000 St

**1.7.10 Flächenreprofilierung mit mineral. Grobmörtel 0,1 m² bis 0,25 m², t= 30 mm**
wie Pos.2.7.7.

Mindestauftrag:  6 mm

max. Auftrag  30mm (partiell 100mm)

Ausbruchtiefe:  30 mm

Schadstellengröße:  0,1 m² bis 0,25 m²

Abrechnung:  nach Aufmaß in Stück
Menge: 10,000 St

**1.7.11 Flächenreprofilierung mit mineral. Grobmörtel 0,26 m² bis 0,5 m², t=30 mm**
wie Pos. 2.7.7.

Mindestauftrag:  6 mm

max. Auftrag  30mm (partiell 100mm)

Ausbruchtiefe:  30 mm

Schadstellengröße:  0,26 m² bis 0,5 m²

Abrechnung:  nach Aufmaß in Stück
Menge: 10,000 St

**1.7.12 Flächenreprofilierung mit mineral. Grobmörtel 0,51 m² bis 0,75 m², t=30 mm**
wie Pos. 2.7.7.

Mindestauftrag:  6 mm

max. Auftrag  30mm (partiell 100mm)

Ausbruchtiefe:  30 mm

Schadstellengröße:  0,51 m² bis 0,75 m²

Abrechnung:  nach Aufmaß in Stück
Menge: 5,000 St

**1.7.13 Flächenreprofilierung mit mineral. Grobmörtel 0,76 m² bis 0,9 m², t= 30 mm**
wie Pos. 2.7.7.

Mindestauftrag:  6 mm

max. Auftrag  30mm (partiell 100mm)

Ausbruchtiefe:  30 mm

Schadstellengröße:  0,76 m² bis 0,9 m²

Abrechnung:  nach Aufmaß in Stück
Menge: 5,000 St

**1.7.14 Flächenreprofilierung mit mineral. Grobmörtel ab 1,0 m², t=30 mm**
wie Pos. 2.7.7.

Mindestauftrag:  6 mm

max. Auftrag  30mm (partiell 100mm)

Ausbruchtiefe:  30 mm

Schadstellengröße:  ab 1,0 m²

Abrechnung:  nach Aufmaß in m²
Menge: 1,000 m2

**1.7.15 Flächenreprofilierung mit mineral. Grobmörtel bis 0,01 m², t= 50 mm**
Reprofilierung der Ausbruchstellen im Kantenbereich
mit kunststoffmodifiziertem Zementmörtel als PCC-
Betonersatz durch:

- ausreichendes Vornässen

- unter Druck Einbringen einer mineralischen
  ZTV-SIB-Haftbrücke in die mattfeuchte Ausbruchstelle

- Einbringen des Reprofilierungsmörtels naß in naß auf
  Haftbrücke, verdichten und rauh planziehen

- Nachbehandlung gem. Ausführungsanweisung

- Aufnahme, Sammeln und fachgerechtes Aufbereiten zur
  Entsorgung des Restmaterials, incl. Entsorgung

Alle eventuell erforderlichen Schalungen, Rüstungen, Befestigungen oder andere Hilfsmittel sind in den EP
einzukalkulieren.

Beanspruchungsklasse: M3

Mindestauftrag:  6 mm

Max Auftrag  30 mm (partiell 100 mm)

Ausbruchtiefe:  50 mm

Schadstellengröße:  bis 0,01 m²

Produkte:  StoCrete TH 200
  StoCrete TG 203

oder gleichwertig (Produkt)

......................................

Herstellervorschriften und Klimabedingungen sind zu
beachten

Abrechnung:  nach Aufmaß in Stück
Menge: 20,000 St

**1.7.16 Flächenreprofilierung mit mineral. Grobmörtel 0,02 m² bis 0,05 m², t=50 mm**
wie Pos.2.7.15.

Mindestauftrag:  6 mm

Max. Auftrag  30mm (partiell 100mm)

Ausbruchtiefe:  50 mm

Schadstellengröße:  0,02 m² bis 0,05 m²

Abrechnung:  nach Aufmaß in Stück
Menge: 20,000 St

**1.7.17 Flächenreprofilierung mit mineral. Grobmörtel 0,06 m² bis 0,09 m², t=50 mm**
wie Pos. 2.7.15.

Mindestauftrag:  6 mm

Max. Auftrag  30mm (partiell 100mm)

Ausbruchtiefe:  50 mm

Schadstellengröße:  0,06 m² bis 0,09 m²

Abrechnung:  nach Aufmaß in Stück
Menge: 10,000 St

**1.7.18 Flächenreprofilierung mit mineral. Grobmörtel 0,1 m² bis 0,25 m², t=50 mm**
wie Pos. 2.7.15.

Mindestauftrag:  6 mm

Max. Auftrag  30mm (partiell 100mm)

Ausbruchtiefe:  50 mm

Schadstellengröße:  0,1 m² bis 0,25 m²

Abrechnung:  nach Aufmaß in Stück
Menge: 10,000 St

**1.7.19 Flächenreprofilierung mit mineral. Grobmörtel 0,26 m² bis 0,5 m², t=50 mm**
wie Pos. 2.7.15.

Mindestauftrag:  6 mm

Max. Auftrag  30mm (partiell 100mm)

Ausbruchtiefe:  50 mm

Schadstellengröße:  0,26 m² bis 0,5 m²

Abrechnung:  nach Aufmaß in Stück
Menge: 10,000 St

**1.7.20 Flächenreprofilierung mit mineral. Grobmörtel 0,51 m² bis 0,75 m², t= 50 mm**
wie Pos. 2.7.15.

Mindestauftrag:  6 mm

Max. Auftrag  30mm (partiell 100mm)

Ausbruchtiefe:  50 mm

Schadstellengröße:  0,51 m² bis 0,75 m²

Abrechnung:  nach Aufmaß in Stück
Menge: 5,000 St

**1.7.21 Flächenreprofilierung mit mineral. Grobmörtel 0,76 m² bis 0,9 m², t=50 mm**
wie Pos. 2.7.15.

Mindestauftrag:  6 mm

Max. Auftrag  30mm (partiell 100mm)

Ausbruchtiefe:  50 mm

Schadstellengröße:  0,76 m² bis 0,9 m²

Abrechnung:  nach Aufmaß in Stück
Menge: 5,000 St

**1.7.22 Flächenreprofilierung mit mineral. Grobmörtel ab 1,0 m², t=50 mm**
wie Pos.2.7.15.

Mindestauftrag:  6 mm

Max. Auftrag  30mm (partiell 100mm)

Ausbruchtiefe:  50 mm

Schadstellengröße:  ab 1,0 m²

Abrechnung:  nach Aufmaß in m²
Menge: 1,000 m2

**1.7.23 Zulage für Mehrtiefe zu vor. Positionen**
Zulage zu vor. Positionen 1.7.7. bis 1.7.22 pro 10 mm Mehrtiefe. (über 40 mm mehrlagige Applikation)

Abrechnung:  nach Aufmaß in m²
Menge: 1,000 m2

**1.7.24 Zulage für Überkopfarbeiten zu vor. Positionen**
Zulage zu vor. Positionen 1.7.7. bis 1.7.22 für Überkopfarbeiten

Abrechnung:  nach Aufmaß in m²
Menge: 5,000 m2

**1.7.25 Reprofilierung Fremdkörper**
Reprofilierung der Ausbruchstellen im Kantenbereich
mit kunststoffmodifiziertem Zementmörtel als PCC-
Betonersatz durch:

- ausreichendes Vornässen

- unter Druck Einbringen einer mineralischen
  ZTV-SIB-Haftbrücke in die mattfeuchte Ausbruchstelle

- Einbringen des Reprofilierungsmörtels naß in naß auf
  Haftbrücke, verdichten und rauh planziehen

- Nachbehandlung gem. Ausführungsanweisung

- Aufnahme, Sammeln und fachgerechtes Aufbereiten zur
  Entsorgung des Restmaterials, incl. Entsorgung

Alle eventuell erforderlichen Schalungen, Rüstungen, Befestigungen oder andere Hilfsmittel sind in den EP
einzukalkulieren.

Beanspruchungsklasse: M3

Mindestauftrag:  6 mm

Max Auftrag  30mm (partiell 100 mm)

Arbeitsgänge:  ab t = 40 mm 2 AG

Uferneigung Ausbruch:  ca. 45 °

Bauteil:  Stb. Stützen, Stb.-Wände, Stb.-Unterzüge,  Stb.-Brüstungen, Stb.-Überzüge, Stb.-Attika,  Stb.-Decke ü.OG von oben, Stb.-Balkonplatte

Produkte:  StoCrete TH 200
  StoCrete TG 203

oder gleichwertig (Produkt)

Herstellervorschriften und Klimabedingungen sind zu
beachten

Abrechnung:  nach Aufmaß in Stück
Menge: 30,000 St

**1.7.26 Flächenreprofilierung Spritzmörtel, 2 lagig, t=15 mm**
Liefern und einbauen eines Spritzmörtels in 2. Arbeitsgängen
von ca. je 7,5 mm im Nass- oder Trockenspritzverfahren.

Applikation von SPCC-Spritzmörtel auf die entsprechend vorbehandelten, mattfeuchten Betonflächen einschl. Vornässen, sowie allen weiteren erf. Maßnahmen.
Aufnahme, Abtransport und Entsorgung von Rückprall ist einzukalkulieren.
Die Bearbeitung und das Herstellen von Ecken, fluchtgerechten Kanten, Fugen etc., sowie geneigter Flächen ist in den Flächenpreis einzukalkulieren.

Die erforderliche Mindestschichtdicke von 15mm wird oberhalb der vorhanden Rautiefe gemessen, d.h es muss eine geschlossene Mörtelschicht von mindestens 15mm
oberhalb der vorhandenen Rautiefe vorhanden sein. Falls es aus technischen Gründen erforderlich ist, die Schichtstärke aufgrund der zu erwartenden Rautiefe zur zu erhöhen, muss dies in den Einheitspreis eingerechnet werden.
Die erforderliche Mindestschichtdicke muss auf
allen Teilen der zu bearbeitenden Flächen erreicht werden
und ist durch regelmäßige Sichtfenster zu belegen.
Das Verschließen der Sichtfenster wird nicht extra vergütet
und muss eingerechnet werde.

Sollten für den fachgerechten Einbau und das Erreichen
der geforderten Schichtdicke verschiedene Hilfsmittel wie Schalung o.ä.erforderlich sein, so muss das in den Einheitspreis eingerechnet werden und wir nicht gesondert
vergütet.

Wir empfehlen für das Erreichen der geforderten Schichtdicke
vor dem Aufbringen des Spritzmörtels eine Schalung zu montieren.

Die Oberfläche muss nach der 2. Lage abgezogen und
nachgearbeitet werden, sodass das Oberflächenschutzsystem ohne weitere Arbeitsschritte
aufgebracht werden kann.

Alle eventuell erforderlichen Schalungen, Rüstungen,
Befestigungen oder andere Hilfsmittel werden nicht gesondert
vergütet und sind in den EP einzukalkulieren.

Die Untergrundvorbereitung, die Verarbeitung sowie die Nachbehandlung erfolgt streng nach dem technischen Datenblatt sowie den Herstellerangaben.

Der Spritzmörtel darf nur durch eine Fachkraft mit aktuellen Düsenführerschein eingebaut und verarbeitet werden.

Verbrauch: 21,0 kg/m²/cm Trockenmaterial (ohne Rückprall)

Oberfläche: abgezogen, geschlossen und abgerieben

Es sind vorab Musterflächen anzulegen, welche zuammen mit dem AG und der Bauleitung BWN besichtigt werden. Anschließend wird die gewünschte Oberfläche festgelegt und dokumentiert.

Das Aufnehmen und fachgerechte Entsorgen des Rückprallmaterials sowie die Nachbehandlung gemäß Herstellerangaben ist miteinzukalkulieren.

Vorab ist ein Spritzmuster an den vorhandenen Rippendecken zu erstellen (ca. 1m²). Das Spritzmuster ist vor der Bearbeitung der restlichen Fläche mit der Bauleitung AG zu besichtigen. Mit den Arbeiten darf erst fortgefahren werden, wenn die Bauleitung die Musterfläche freigegeben hat.
Alle notwendigen Arbeitsgänge für die Erstellung und ggf. Entferneung der Musterflächen sind in diese Position einzukalkulieren.

An allen Flächen, die mit einem Spritzmörtel versehen werden, sind Teilflächen für die Haftzugsprüfung zu glätten und entsprechend vorzubereiten. Diese Aufwendungen sind in diese Spritzmörtelposition einzukalkulieren!

Im Anschluss an die Spritzmörtelarbeiten wird auf die
geschlossene Fläche ein Oberflächenschutzsystem
aufgebracht.

Der anfallende Rückprall sowie die Bergung und Entsorgung des Rückpralls ist in den Einheitspreis enzurechnen.

Erschwernisse für die Arbeiten auf dem Dach des Feuerwehrgerätehaus sind einzurechnen.

Beanspruchungsklasse:  M3

Erforderliche Mindestschichtdicke:  15 mm
  in 2. Arbeitsgängen je 7,5 mm

Bauteil:  Überzüge, Attikaträger

Produkt:  StoCrete TS 203 (Nass)
  StoCrete TS 100 (Trocken)

oder gleichwertig (Produkt)

......................................

Abrechnung in m² abgewickelter Fläche.Es wird das Rohmaß
der Flächen zu Grunde gelegt, ohne den Spritzmörtel!

Abrechnung: nach Aufmaß in m²
Menge: 210,000 m2

**1.7.27 Flächenreprofilierung Spritzmörtel, 2 lagig, Zulage bis t =25 mm**
*** Bedarfsposition ohne GB
Zulage zu der vorigen Position 1.7.26 für 25 mm
Gesamtstärke

In diese Position sind die Materialkosten einzurechen, da
der Mehrauftrag im Zuge des Spritzvorganges aus
der vorigen Position erfolgt. Es ist kein separater
Spritzgang notwendig.

Sonst wie vorige Position.

Abrechnung: nach Aufmaß in m² (bearbeiteter Fläche)
Menge: 5,000 m2

**1.7.28 Flächenreprofilierung Spritzmörtel, vertikale Fläche, Spritzverfahren, t=60mm**
Reprofilierung von Wandflächen mittels Spritzmörtel
inkl. Haftbrücke.
Vertikale Flächen der Wand.

In die mattfeuchte Haftbrücke wird frisch in frisch ein faserverstärkter, hoch sulfatbeständiger PCC-Betonersatz gespritzt. Bei Ausbesserungsschichten größer 60 mm ist mehrlagig zu arbeiten. Das Aufbringen der jeweils nächsten Schicht kann erfolgen, wenn die vorherige Lage tragfähig ist. Ist die vorherige Lage ausgetrocknet, muss zuvor vorgenässt und erneut eine Haftbrücke, wie vorstehend beschrieben, aufgetragen werden. Der Einbau erfolgt im Spritzverfahren.
Falls eine Haftbrücke erforderlich ist, muss diese inkl. Einbau
in den Einheitspreis eingerechnet werden.
Der Aufwand für das Herstellen von lot- und fluchtgerechten Ecken und Kanten ist in den Einheitspreis einzurechnen.

Der Spritzmörtel darf nur durch eine Fachkraft mit aktuellen Düsenführerschein eingebaut und verarbeitet werden.

Der PCC-Betonersatz muss folgende Anforderungen erfüllen:
Druckfestigkeit nach 28 Tagen:  74,0 N/mm²
Biegezugfestigkeit nach 28 Tagen:  9,0 N/mm²
statischer E-Modul nach 28 Tagen:  27000 N/mm²
hoher Karbonatisierungswiderstand
niedriger wirksamer Alkaligehalt
anwendbar gemäß EN 206-1 in den Expositionsklassen XC 1-4, XF 1-4, XD 1-3, XS 1-3 und XA 1-3
zertifiziert nach EN 1504-3
Mörtelklasse R 4
Prinzipien 3 und 7, Verfahren 3.1, 3.3, 7.1 und 7.2

Der PCC-Betonersatz ist flächig im Spritzverfahren aufzubringen
Schichtdicke: 60 mm oberhalb der Kornspitze
Die Rautiefe entspricht dem mittels HDW abgetragenen Untergrund und der entsprechende Materialverbrauch ist
einzurechnen.

Die Verarbeitungsvorschriften des Produktherstellers sind zu beachten (z. B. min./max. Schichtdicke je Arbeitsgang).

Die Oberfläche ist abzureiben.

Der anfallende Rückprall sowie die Bergung und Entsorgung des Rückpralls ist in den Einheitspreis enzurechnen.

Abrechnung:  nach Aufmaß in m²

Betonersatz:  StoCrete TS 108

............................................................
(oder gleichwertig)
Menge: 5,000 m2

#### Hauptabschnitt 1.8 Schal- und Betonagearbeiten

**1.8.1 Schalung für Überzug D2**
Schalung an Überzug D2  liefern, einschalen und ausschalen.

Evtl. Umsetzen der Schalung ist in den EP einzukalkulieren.
Liefern und Herstellen von Schalungen in Sichtbetonqualität.
Benötigtes Material wie Dreikantleisten etc. um Kanten, Ecken und Kehlen lot- und fluchtgerecht auszubilden müssen in diese EP eingerechnet werden. Sie werden nicht gesondert vergütet. Ebenso müssen Abdichtungsmaterialien wie z.B. PU Schaum oder Silikon, die aufgrund undichter Schalung benötigt werden in diese Position einkalkuliert werden.
Nach der Erhärtung des Betons ist die Schalung wieder zu entfernen.

Erschwernisse für die Schalarbeiten auf dem Dach des Feuerwehrgerätehaus sind einzurechnen. Falls für die
Schalarbeiten ein Kran o.ä. erforderlich ist, ist dies
in den Einheitspreis einzurechnen.

Es wird nur die Schalfläche abgerechnet.

Einsatzbereich:  Überzug D2, siehe Plan

Oberflächenqualität:  SB1

Abrechnung:  nach Aufmaß in m²
Menge: 29,000 m2

**1.8.2 Betonage des Überzugs D2**
Liefern, Einbringen, Verdichten und Nachbehandeln von
Ortbeton nach DIN EN 206-1und DIN 1045-2
( mit A1-Änderung Jan 2005 ) für den Aufbau des kompletten Überzug D2, Abmessungen nach statischer Anforderung,
entspr. Planunterlagen.

- aufrauen des Untergrunds
- ausreichendes Vornässen
- unter Druck Einbringen einer mineralischen
  ZTV-SIB-Haftbrücke in die mattfeuchte Ausbruchstelle
- Einbringen des Betons, naß in naß, auf
  Haftbrücke, verdichten mittels Stochern und Klopfen nach DIN
  EN 1992 (leichtverdichtbarer Beton) mit Überfülltrichter und
  Luftentweichungslöcher
- Ausschalen der Überzüge 3 Tage nach Betonage und
  Nachbehandlung nach DIN EN 1992 (3x tägl. wässer)
  gem. Ausführungsanweisung
- Aufnahme, Sammeln und fachgerechtes Aufbereiten zur
  Entsorgung des Restmaterials, incl. Entsorgung
- ÜK2 ist erforderlich
- Ankerlöcher sind fachgerecht zu verschließen

Erschwernisse für die Betonage auf dem Dach des Feuerwehrgerätehaus sind einzurechnen. Falls für die
Betonage eine Betonpumpe erforderlich ist, ist diese
in den Einheitspreis einzurechnen.

Haftschlämme ist in EP einzukalkulieren!

Die erforderliche Bewehrung sowie die Klebebewehrung wird über eine gesonderte Position abgerechnet.

Einsatzbereich: Überzug D2

Die benötigten Betonmengen müssen gemäß
Betonrezeptur ab Werk abgeholt und mit der
vorgegebenen Menge Wasser etc. auf
der Baustelle vor Ort gemischt werden.

Produkte:  StoCrete TH 200

Betongüte:  C 35/45,  XC4, XD3, XF2, XA1, WA Ortbeton

.............................................................
oder gleichwertig (Produkt)

Herstellervorschriften und Klimabedingungen sind zu
beachten

Abrechnung:  nach Aufmaß in m³
Menge: 6,200 m3

**1.8.3 Schalarbeiten**
Schalung an vertikalen Flächen

Schalungen mit glatter Oberfläche herstellen.

Einschließlich Verspannungen, Absprießungen,
Verkeilungen etc. samt Material (wie z.B.
Betoplanplatten), Befestigungen und Zubehör
nach Wahl des AN.
Die Oberfläche der Schalung ist glatt und eben
Herzustellen.
Das Entfernen und ggfs. Entsorgen
sämtlicher Schalteile nach dem Betonieren
ist ebenfalls einzurechnen.

Bauteile:  Überzüge, Attikaträger

Abrechnung:  nach Aufmaß in m² (Betonfläche)
  Bei 2-seiter Schalung werden beide
  Seiten vergütet.
Menge: 20,000 m2

**1.8.4 Flächenreprofilierung mit Vergußbeton**
Reprofilierung der abgetragenen Betonflächen mittels
Vergussbeton. Größtkorn 8 mm, ÜK2 ist erforderlich.

Der Verguss muss folgende Anforderungen erfüllen:

-Übereinstimmungszertifikat nach VeBMR Richtlinie
-CE Kennzeichnung nach DIN EN 1504-3
-Druckfestigkeitsklasse C50/60
-Druckfestigkeit nach 28 d ≥ 60 N/mm²
-E-Modul nach 28 d ≤ 37000 N/mm²
-Schwindmaßklasse SKVB 0
-Expositionsklassen XO, XC1-XC4, XD1-XD3, XS1-XS3,
 XF1-XF4*, XA1-XA2, XM1

Die Herstellervorgaben und Verarbeitungsricht im Bezug auf
das Vornässen, die Nachbehandlung und Vergussüberstand sind einzuhalten.

Reprofiliertiefe:  60 mm

Einsatzbereich:  Überzüge, Attikaträger

Produkte:  Pagel V80C45

.............................................................
oder gleichwertig (Produkt)

Herstellervorschriften und Klimabedingungen sind zu
beachten

Abrechnung:  nach Aufmaß in m²
Menge: 20,000 m2

#### Hauptabschnitt 1.9 Untergrundvorbereitung

**1.9.1 Entfernen der alten Farbe und Untergrundvorbereitung**
Untergrundvorbereitung und Entfernen der alten Farbe
durch Hochdruckwasserstrahlen mit bis zu 2500 bar vorbereiten.
Der Untergrund muss nach dieser Maßnahme den allgemein anerkannten Regeln der Bautechnik entsprechen. Er muss tragfähig, gewaschen, sauber sowie frei von Staub, Öl, losen Stoffen sein.
Zementschlämme muss vollständig entfernt sein, so dass das Korngerüst des Untergrundes kuppenartig freiliegt.

Mehrabtrag über die vorgegebene Tiefe und die daraus entstehenden Mehrkosten für den Wiederaufbau gehen zu Lasten des AN wenn dies nicht vorher mit der örtlichen Bauleitung abgestimmt und angeordnet wurde.

Bewehrung die im Zuge des HDW-Abtrags gestrahlt wird, wird nicht mehr gesondert vergütet sondern muss in den Einheitspreis eingerechnet werden.

Anfallende, verfahrensbedingte Vermischungen sind
vollständig zu sammeln und zu entsorgen.
Anschließendes Säubern (Abwaschen, absaugen, etc.) der Flächen und des Bodens für eine weitere Bearbeitung ist einzukalkulieren!

Angrenzende Bauteile sind zu schützen.
Die Bereiche unterhalb der Fassadenflächen müssen nach dem Strahlen vom Strahlgut gereinigt werden, dies ist in diese Position mit einzukalkulieren und wird nicht gesondert vergütet. Der erhöhte Aufwand für das Strahlen in Vertiefungen, Ecken und Kanten ist einzurechnen.

Die angegebenen Flächen beinhalten alle Bauteile sowie die Untergrundvorbereitung der neuen Betonflächen
nach dem Wiederherstellen. Da die Bauteile
nacheinander Instandgesetzt werden, fallen die Strahlarbeiten portionsweise an und können nicht in einem Zug ausgeführt werden.

Die HDW-Arbeiten müssen aufgrund der angrenzenden
Schule in den Pfingstferien 2021 (KW 21&22) ausgeführt werden.

Eventuelle Bauunterbrechungen sind in die EP´s einzukalkulieren und werden nicht gesondert vergütet.

Sämtliche Kosten für eine Reinigung der Verschmutzung außerhalb des Baubereichs aus Gründen, die der AN zu verantworten hat, trägt der AN.

Die für die Strahlarbeiten erforderlichen Schutzmaßnahmen gegen die umherfliegenden Betonteile, sind in den Preis einzurechnen.

Es ist darauf zu achten, dass während allen Arbeiten (hauptsächlich den Strahlarbeiten) keinerlei Staub o.ä. in das Gebäude gelangen.

Es ist ein Strahlmuster an den vorhandenen Flächen zu erstellen (ca. 1m²). Das Strahlmuster ist vor der Bearbeitung der restlichen Fläche mit der Bauleitung AG zu besichtigen. Mit den Arbeiten darf erst fortgefahren werden, wenn die Bauleitung die Musterfläche freigegeben hat.
Alle notwendigen Arbeitsgänge für die Erstellung und ggf. Entfernung der Musterflächen sind in diese Position einzukalkulieren.

Bei allen Strahlarbeiten muss die Fachkraft mit dem gültigen SIVV-Nachweis vor Ort sein!

Die Abreißfestigkeit muss im Mittel 1,5 N/mm²
betragen, der kleinste Einzelwert darf 1,0 N/mm²
nicht unterschreiten.

Betongüte: bis C30/37

Abgetragenes Material wird Eigentum des AN
und ist umweltgerecht nach den Bestimmungen
des Gesetzgebers zu entsorgen. Die örtlich geltenden Immissionsschutzbestimmungen sind zu beachten.

Bauteil:  alle Bauteile

Abrechnung: nach Aufmaß in tatsächlich bearbeiteten m²
Menge: 840,000 m2

**1.9.2 Untergundvorbereitung, Zulage für das Entfernen der Spachtelung**
*** Bedarfsposition ohne GB
Zulage zu Position 1.9.1 für das vollständige Entfernen der alten
Spachtelung mit einer Dicke von ca. 3mm
Diese Position wird zusätzlich zu Position 1.9.1 vergütet.

Abrechnung: nach Aufmaß in tatsächlich bearbeiteten m²
Menge: 100,000 m2

**1.9.3 Untergundvorbereitung, Leibungen und Randbereiche**
Untergrundvorbreitung der Leibungen und Randbereich mittels Schleifen und Stocken.

Nach der Untergrundvorbereitung sollen die Schutzmaßnahmen mit der Plattenbeplakung ausgebaut werden und die Randbereiche und Leibungen nachgearbeitet werden, sodass die Beschichtungsarbeiten bis zum Fenster/Glasbausteine
ausgeführt werden können.

Der Untergrund muss nach dieser Maßnahme den allgemein anerkannten Regeln der Bautechnik entsprechen. Er muss tragfähig, gewaschen, sauber sowie frei von Staub, Öl, losen Stoffen sein.

Die Abreißfestigkeit muss im Mittel 1,5 N/mm²
betragen, der kleinste Einzelwert darf 1,0 N/mm²
nicht unterschreiten.

Betongüte: bis C30/37

Abgetragenes Material wird Eigentum des AN
und ist umweltgerecht nach den Bestimmungen
des Gesetzgebers zu entsorgen. Die örtlich geltenden Immissionsschutzbestimmungen sind zu beachten.

Breite:  bis 15 cm

Abrechnung:  nach Aufmaß in m
Menge: 170,000 m

**1.9.4 Untergrundvorbereitung mittels Schleifen**
Entfernen der alten ca. 3mm starken Spachtelung, Farbe und Vorbereiten des Betonuntergrundes durch Schleifen
mit Diamantschleifteller, so daß dieser tragfähig ist. Es wird nur ein Arbeitsgang abgerechnet.
Lunker und Poren sind zu öffnen. Anschließendes Absaugen mit Industriestaubsauger, ggf. Abwaschen, etc. ist hier einzukalkulieren. Die Bereiche unterhalb der Fassadenflächen müssen nach dem Strahlen vom Strahlgut gereinigt werden, dies ist in diese Position mit einzukalkulieren und wird nicht gesondert vergütet.

Vorab ist ein Muster an den vorhandenen Flächen zu erstellen (ca. 1 m²). Das Schleifmuster ist vor der Bearbeitung der restlichen Fläche mit der Bauleitung AG zu besichtigen. Mit den Arbeiten darf erst fortgefahren werden, wenn die Bauleitung die Musterfläche freigegeben hat.
Alle notwendigen Arbeitsgänge für die Erstellung und ggf. Entfernung der Musterflächen sind in diese Position einzukalkulieren.

Die Abreißfestigkeit muß im Mittel 1,5 N/mm²
betragen, der kleinste Einzelwert darf 1,0 N/mm²
nicht unterschreiten

Das abgetragene Material wird Eigentum des AN
und ist umweltgerecht nach den Bestimmungen
des Gesetzgebers zu entsorgen.

Bei allen Schleifarbeiten muss die Fachkraft mit dem gültigen SIVV-Nachweis vor Ort sein!

Es ist darauf zu achten, dass während allen Arbeiten (hauptsächlich den Strahlarbeiten) keinerlei Staub o.ä. in das Gebäude gelangen.

Eventuelle Bauunterbrechungen sind in die EP´s einzukalkulieren und werden nicht gesondert vergütet.
Sämtliche Kosten für eine Reinigung der Verschmutzung außerhalb des abgetrennten Baubereichs aus Gründen, die der AN zu verantworten hat, trägt der AN.

Die örtlich geltenden Imissionsschutzbestimmungen sind zu beachten.

Bauteil:  alle Bauteile

Abrechnung: nach Aufmaß in tatsächlich bearbeiteten m²
Menge: 20,000 m2

#### Hauptabschnitt 11.0 Oberflächenschutzsystem OS-4 und OS-5b

**11.0.1 Feinspachtelung zur Herstellung einer planebenen Oberfläche**
Herstellen einer mineralischen Feinspachtelung mittels PCC-Feinspachtel, fremdüberwacht nach ZTV-SIB, entsprechend der Ausführungsanweisung und den technischen Merkblättern des Herstellers. Klimabedingungen sind präzise zu beachten.
Das Herstellen von lot- und fluchtgerechten Kanten und Wassernasen, Durchbrüchen, Einläufen sowie das Anarbeiten
an angrenzende Bauteile sind einzurechen. Falls dafür Schalung o.ä. benötigt wird, ist das ebenfalls einzurechnen.
Abklebearbeiten im Kanten- und Randbereich sind einzurechnen.

- ausreichendes Vornässen gem. ZTV-SIB
- Aufbringen einer lunker- und porenschließenden
  Kratzspachtel auf die mattfeucht abgetrocknete
  Oberfläche
- Feinspachtel in einer Schichtdicke von 2-3 mm aufbringen
- Aufnahme, Sammeln und fachgerechtes Aufbereiten zur
  Entsorgung des Rückprallmaterials, incl. Entsorgung
- Nachbehandlung gem. Ausführungsanweisung

Schichtdicke:  3 mm

Zahl der Arbeitsgänge:
1 Kratzspachtelung + mind. 1 Lage Deckspachtelung zur Erzielung der geforderten Schichtdicke

Oberfläche: planebene Fläche, gefilzt (letzte Lage)

Produkt:  StoCrete TF 204

oder gleichwertig (Produkt)

........................................................

Herstellervorschriften sind zu beachten

Bauteil:  alle Bauteile, vertikale und horizontale Flächen

Abrechnung:  nach Aufmaß in tatsächlich bearbeiteten m²
Menge: 800,000 m2

**11.0.2 Zulage Mehrtiefe Feinspachtel**
*** Bedarfsposition ohne GB
Zulage zur vor. Position 1.10.1 pro mm Schichthöhe.

Abrechnung:  nach Aufmaß in m²
Menge: 10,000 m2

**11.0.3 Zulage Überkopf Feinspachtel**
Zulage zur vor. Position 1.10.1 für Überkopfarbeiten.

Abrechnung:  nach Aufmaß in m²
Menge: 30,000 m2

**11.0.4 Zulage Anarbeitung Blechverwahrung Feinspachtel**
Zulage zur vor. Position 1.10.1 für Anarbeitung an Blechverwahrung auf den Brüstungen und Fenstersimse.

Abrechnung:  nach Aufmaß in m
Menge: 120,000 m

*Hinweis: Allgemeine Hinweise OS-4*
Anforderungen an das System OS-4:
Es muss ein gültiges, allgemeines, bauaufsichtliches
Prüfzeugnis nach TL-OS (Ausgabe 1996 OS-C),
oder ein Übereinstimmungszertifikat gemäß Bauregelliste A, Teil 1, lfd.Nr. 1.7.5 als Oberflächenschutzsystem für Beton aus Produkten nach DIN EN1504-2:2005-01
der Klasse OS 4 (DIN V 18026) haben.

Während der Aushärtungsphase der Versiegelungen ist eine Wasserdampfsättigung der Luft durch geeignete Verfahren auszuschließen. Es wird in mehreren zeitlich versetzten Bauabschnitten gearbeitet.
Dies wird nicht extra vergütet und muß in die Pos. einkalkuliert werden.

**11.0.5 Zwischen- und Schlussbeschichtung (OS-4)**
Aufbringen, liefern und einbauen einer UV-beständigen Oberflächenschutzschicht (hwO) auf Basis einer wässrigen Reinacrylat-Dispersion. Zur Erreichung der geforderten Sollschichtdicke (ds) ist ein Schichtdickenzuschlag (dz) gemäß Herstellerangaben auf die Mindestschichtdicke (dmin) beim Materialverbrauch einzukalkulieren.
Abklebearbeiten im Kanten- und Randbereich sind einzurechnen.
Der Materialverbrauch richtet sich nach der Verarbeitung, Rautiefe und Beschaffenheit der Oberfläche und sind vom
AN dementsprechend zu kalkulieren.
Der erschwerte Aufwand für Anarbeiten an
angrenzende Bauteile ist einzurechnen.

Mindestschichtdicke (dmin): 100 mm

Verbrauch je Arbeitsgang: > ca. 0,15 l/m²
Arbeitsgänge: mind. 2 (Zwischen- und Schlußbeschichtung)

Farbton:  mit Bauleitung, bzw. Bauherrschaft nach
  StoColor-Farbtonkarte festlegen.
  Preisgruppe C1 nach StoColor System

Bauteil:  Stb. Stützen, Stb.-Wände, Stb.-Unterzüge,  Stb.-Brüstungen, Stb.-Überzüge, Stb.-Attika,
Produkt:  StoCryl V100

.........................................................
oder gleichwertig (Produkt)

Herstellervorschriften sind zu beachten.

Abrechnung: nach Aufmaß in tatsächlich bearbeiteten m²
Menge: 600,000 m2

**11.0.6 Schlussbeschichtung Sonderfarbton**
wie Pos. 1.10.5
jedoch Ausführung in einem Sonderfarbton

Abrechnung:  nach Aufmaß in m²
Menge: 1,000 m2

**11.0.7 Zulage Überkopf OS-4**
Zulage zur vor. Position 1.10.5  für Überkopfarbeiten.

Abrechnung:  nach Aufmaß in m²
Menge: 25,000 m2

**11.0.8 Anbringen Tropfkante**
*** Bedarfsposition ohne GB
Anbringen einer Tropfkante an der Unterseite des
umlaufenden der Balkonbrüstung.

Bei der Montage ist darauf zu achten, dass das
Tropfkantenprofil flächig und ohne Hohlräume verklebt wird.
Die Fuge zwischen Tropfkantenprofil und Bauteil muss vollständig geschlossen sein, da das Profil überbeschichtet wird.

Einzuechnen ist das Profil, die Montage sowie die
Montagematerialien wie Klebstoff Grundierung usw.

Produkt:  Korte Profiltyp T4
Hersteller:  Korte, Heidelberg

.......................................................

oder gleichwertig (Produkt)

Abrechnung nach lfm
Menge: 6,000 m

*Hinweis: Allgemeine Hinweise OS-5b*
Anforderungen an das System OS-5b:
Geprüft und zugelassenes System gemäß DIN V 18026

Während der Aushärtungsphase der Versiegelungen ist eine Wasserdampfsättigung der Luft durch geeignete Verfahren auszuschließen. Es wird in mehreren zeitlich versetzten Bauabschnitten gearbeitet.
Dies wird nicht extra vergütet und muß in die Pos. einkalkuliert werden.
.

**11.0.9 Abschleifen der Kanten mit 45 Grad, Schenkellänge 15mm**
Brechen der Außenecken durch Schleifen mittels
Winkelschleifer.

Alle Flächen

Die Kanten müssen mit einem Winkel von 45 Grad
gebrochen werden.

Abtransport und Entsorgung von anfallendem Schutt ist
einzukalkulieren.

Schenkellänge:  20mm

Abrechnung:  nach Aufmaß in m
Menge: 110,000 m

**11.0.10 Herstellen Gefälleaufmörtelung auf dem Fundament, b=10 cm**
Herstellen einer Gefälleaufmörtelung auf dem Fundament
um das anfallende Wasser abzuleiten.

Aufmörteln inkl. Haftbrücke im händischen Einbau.
Horizontale Flächen.

In die mattfeuchte Haftbrücke wird frisch in frisch ein faserverstärkter, PCC-Betonersatz gespachtelt. Bei Ausbesserungsschichten größer 30 mm ist mehrlagig zu arbeiten. Das Aufbringen der jeweils nächsten Schicht kann erfolgen, wenn die vorherige Lage tragfähig ist. Ist die vorherige Lage ausgetrocknet, muss zuvor vorgenässt und erneut eine Haftbrücke, wie vorstehend beschrieben, aufgetragen werden. Falls Schalung erforderlich ist, muss
diese in den Einheitspreis eingerechnet werden und
wird nicht gesondert vergütet.

Der PCC-Betonersatz muß folgende Anforderungen erfüllen:
Druckfestigkeit nach 28 Tagen:  55,0 bis 65,0 N/mm²
Biegezugfestigkeit nach 28 Tagen:  9 bis 11 N/mm²
Schwinden max:  0,6 %
statischer E-Modul nach 28 Tagen:  25000 N/mm²
hoher Karbonatisierungswiderstand
Frosttausalzbeständig
anwendbar gemäß EN 206-1 in den Expositionsklassen
XC1-4, XF 1-4, XD 1-3, XS 1-3, XM 1 und XA 1-2
zertifiziert nach EN 1504-3
Mörtelklasse R4
Baustoffklasse A1

Einbaubreite:  10,0 cm
Gefälle:  min 3,0%
Einbaustärke:  min 1,0 cm Außenkante Fundament

Der Mehrverbrauch für die Rautiefen sind einzurechnen.
Die Einbauhöhe an der Fundamentinnenkante in Richtung
der Wand ergibt sich aus dem herzustellenden Gefälle
und ist vom AN einzukalkulieren.

Die Erschwernisse für das Herstellen der Neigungskanten
ist in den Einheitspreis einzurechnen.

Bauteile:  Fundamente

Oberfläche:  glatt, zur Aufnahme der Schutzschicht

Die Verarbeitungsvorschriften des Produktherstellers sind zu beachten (z. B. min./max. Schichtdicke je Arbeitsgang).

Haftbrücke:  StoCrete TH 200
Betonersatz:  StoCrete TG 203
Hersteller:  Sto

............................................................
(oder gleichwertig)

Abrechnung:  nach Aufmaß in m
Menge: 110,000 m

**11.0.11 Herstellen Gefälleaufmörtelung auf dem Fundament, Zulage b=25 cm**
Zulage zu Position 1.10.10

Diese Position wird zusätzlich zu Position 1.10.10 vergütet

Einbaubreite Gefällemörtel:  25,0 cm

Abrechnung:  nach Aufmaß in m
Menge: 75,000 m2

**11.0.12 Herstellen Gefälleaufmörtelung auf dem Fundament, Zulage b=40 cm**
Zulage zu Position 1.10.10

Diese Position wird zusätzlich zu Position 1.10.10 vergütet

Einbaubreite Gefällemörtel:  40,0 cm

Abrechnung:  nach Aufmaß in m
Menge: 2,000 m2

**11.0.13 Herstellen einer mineralischen Dreieckskehle inkl. Haftbrücke**
Herstellen einer Dreieckskehle mit einem kunstoffmodifiziertem Zementmörtel als PCC-Betonersatz
inkl. Grundierung auf den vorbereiteten Untergrund.
Herstellen einer Dreieckskehle, Schenkellänge 5 cm.

Einsatzbereich: Außenstützen

Anforderung an das Produkt:
Prüfzeugnis für die Eignung gegen rückseitige Durchfeuchtung gemäß Instandsetzungsrichtlinie 10-2001 des DAfStb.

Produkte:  StoCrete TH 200
  StoCrete TG 203

.............................................................
oder gleichwertig (Produkt)

Herstellervorschriften sind zu beachten

Bauteil:
Anschluss Fundament/Wand

Abrechnung:  nach Aufmaß in m
Menge: 110,000 m

**11.0.14 Oberflächenschutzschicht (OS-5b)**
Aufbringen einer risseüberbrückenden Oberflächenschutzschicht (hwO) aus einem zweikomponentigen Polymer-Zement-Gemisch, auf den vorbereiteten und mattfeucht vorgenässten Untergrund.

Zur Erreichung der geforderten Sollschichtdicke (ds)
ist ein Schichtdickenzuschlag (dz) gemäß Herstellerangaben auf die Mindestschichtdicke (dmin) beim
Materialverbrauch einzukalkulieren.
Abklebearbeiten im Kanten- und Randbereich sind einzurechnen.
Der Materialverbrauch richtet sich nach der Verarbeitung, Rautiefe und Beschaffenheit der Oberfläche und sind vom
AN dementsprechend zu kalkulieren.

Mindestschichtdicke (dmin): 2.100 µm

Zahl der Arbeitsgänge: mind. 3
1.Kratzspachtelung
2.Beschichtung
3.Beschichtung

Farbton: grau

 Produkt:  StoCrete FB

.............................................................
oder gleichwertig (Produkt)

Herstellervorschriften sind zu beachten

Farbton:  mit Bauleitung, bzw. Bauherrschaft nach
  StoColor-Farbtonkarte festlegen

  Herstellervorschriften sind zu beachten

Baueile:  Außenwände erdangefüllter Bereich,
  Fundament horizontale Flächen/ vertikale
  Flächen

Abrechnung:  nach Aufmaß in m²
Menge: 200,000 m2

#### Hauptabschnitt 11.1 Risse

**11.1.1 Rißbohrungen 14 mm direkt in den Riß**
Bohrung herstellen, säubern der Risse und Rißzonen
durch Absaugen mit Industriestaubsauger oder
Ausblasen mit ölfreier Druckluft.
Einsetzen von Injektionspackern aus Metall, mit
einschraubbarem Rückschlagventil und Stopfen versehbar.
Injektionssystem, Injektionsdruck und Lage der
Bohrungen vor Ausführung mit Bauleitung abstimmen.

Bohrwinkel:  geneigt unter 45°
Bohrlänge:  ca. 15 cm
Bohrabstand:  1/2 der Bauteildicke
Injektion:  -seitig'1/2'
Bohrdurchmesser:  14 mm

Bauteile:  nach Absprache mit Bauleitung (AG)

Produkte:  StoJet P 214

oder gleichwertig

Herstellervorschriften sind zu beachten.

Abrechnung:  nach Aufmaß in lfm
Menge: 50,000 m

**11.1.2 Risse vorbereiten und verdämmen**
Aufbringen eines Dämmstreifens aus einem elastifizierten, zweikomponentigen Polyurethanharz-Kleber.

Breite:  ca. 10 cm

Schichtdicke:  mind. 3 mm

Verbrauch:  ca. 0,7 kg/lfm.

Bauteile:  nach Absprache mit Bauleitung (AG)

Produkt:  StoJet PUK

oder gleichwertig

Herstellervorschriften sind zu beachten.

Abrechnung: nach Aufmaß in lfm
Menge: 50,000 m

**11.1.3 Kraftschlüssige Injektion von Rissen, Rißbreite 0,1- 3,0 mm mit EP- Harz**
Injektion mit einem max. Druck von:
(Betongüte/3) X 10 bar, bzw. max. 200 Bar, mit
geeigneter Injektionsanlage (Handhebelpresse oder
Airlessgerät) von dehnfähigem, lösemittelfreiem,
2-komponentigem, nicht pigmentiertem Epoxidharz.
Injektionsdruck vor Ausführung mit der Bauleitung (AG)
abstimmen.

Nachinjektion innerhalb der Gebindeverarbeitungszeit

Injektion:  -seitig'1/2'

Bauteile:  nach Absprache mit Bauleitung

Produkte:  StoJet IHS 93

oder gleichwertig (Produkt)

.......................................

Schutzmaßnahmen angrenzender Bauteile und Bodenflächen
durch Folien o. ä. sind in den EP dieser Pos.
einzukalkulieren.

Herstellervorschriften sind zu beachten.

Abrechnung: nach Aufmaß in lfm
Menge: 40,000 m

**11.1.4 Mehrverbrauch EP- Injektionsharz**
*** Bedarfsposition ohne GB
Liefern und Einbringen von zusätzlich erforderlichem
Epoxidharz für die über den angenommenen
Verbrauch von 0,5 kg/m hinausgehende Menge.
Nachweis über Lieferschein und Leergebinde.

Bauteile:  nach Absprache mit Bauleitung (AG)

Produkte:  StoJet IHS 93

oder gleichwertig (Produkt)

.......................................

Herstellervorschriften sind zu beachten.

Abrechnung: nach kg
Menge: 1,000 kg

**11.1.5 Abdichtende Injektion von Rissen, Rißbreite 0,1- 3,0 mm mit PU- Harz**
Injektion mit einem max. Druck von:
(Betongüte/3) x 10 bar, bzw. max. 200 bar, mit
Handhebelpresse oder Airlessgerät von dehnfähigem,
lösemittelfreiem, 2-komponentigem PU-Harz mit 0,2 kg/m.
Gebindeverarbeitungszeit durch max. 5% PU-
Injektionsharz-Beschleuniger einstellbar.
Nachinjektion innerhalb der Gebindeverarbeitungszeit.

Injektion:  -seitig'1/2'

Bauteile:  nach Absprache mit Bauleitung (AG)

Produkte:  StoJet PIH NV

oder gleichwertig (Produkt)

.......................................

Schutzmaßnahmen angrenzender Bauteile und Bodenflächen durch Folien o. ä. sind in den EP dieser Pos. einzukalkulieren.

Herstellervorschriften sind zu beachten.

Abrechnung: nach Aufmaß in lfm
Menge: 10,000 m

**11.1.6 Mehrverbrauch PU- Injektionsharz**
*** Bedarfsposition ohne GB
Liefern und Einbringen von zusätzlich erforderlichem
PU-Injektionsharz für die über den angenommenen
Verbrauch von 0,2 kg/m hinausgehende Menge.
Nachweis über Lieferschein und Leergebinde.

Bauteile:  nach Absprache mit Bauleitung (AG)

Produkte: StoJet PIH NV

oder gleichwertig (Produkt)

.......................................

Herstellervorschriften sind zu beachten.

Abrechnung: nach kg
Menge: 1,000 kg

**11.1.7 Nacharbeiten der verfüllten Risse**
Schließen der mattfeucht vorgenäßten Packerlöcher
(Packer abschlagen) mit kunststoffmodifiziertem,
1-komponentigem ZTV-SIB-Betonersatz,
frisch in frisch, auf einem vorgespachtelten
kunststoffmodifiziertem Betonersatz.
Rückstandsfreies Entfernen von erhärtetem
Rißverfüllmaterial auf der Bauteiloberfläche im
Randbereich der Risse mittels geeignetem Werkzeug
durch Schleifen oder Strahlen.
Die Haftung nachfolgender Oberflächenschutzsysteme
muß gewährleistet sein.
Erforderliche Schleifarbeiten etc. sind in den EP
einzukalkulieren.

Bauteile:  nach Absprache mit Bauleitung (AG)

Produkte:  StoCrete SM

oder gleichwertig

Herstellervorschriften und Klimabedingungen
(Taupunkt etc.) sind zu beachten.

Abrechnung: nach Aufmaß in lfm
Menge: 50,000 m

#### Hauptabschnitt 11.2 Abstützmaßnahmen

**11.2.1 Vermessungsmaßnahmen für die Abstützung inkl. Messeinrichtung**
Für die Abstützmaßnahmen müssen vor und während der
Entlastung durch die Schwerlaststützen die Höhen aufgenommen und dokumentiert werden.

Folgen Maßnahmen müssen ausgeführt werden:

1. Aufnahme der Bestandshöhe inkl. Durchhang
2. Aufstellen einer geeigenten Messeinrichtung für die
  exakte Aufnahme der Bewegungen durch die Entlastung
  und Überhöhung
3. Dokumentation und Protokollieren der Drücke und Lasten
  in kN
4. Aufnahme der neuen Bestandshöhen nach dem Ausbau
  der Abstützmaßnahmen

Die Höhen sind in einen Plan einzutragen und dem AG zu übergeben.

Abrechnung:  psch
Menge: 1,000 St

**11.2.2 Unterstützen mit P40 Schwerlaststützen**
Vor dem betonieren des neuen Überzug D2 ist der bestehende Unterzug D2 im OG kraftschlüssig mit Schwerlaststützen P40 von der ThyssenKrupp Bauservice GmbH  zu unterstützen.

Die Schwerlaststützen sind kraftschlüssig einzubauen und gegen seitliches Ausweichen zu sichern. Vor dem Einbau ist die Oberfläche der Boden- und Deckenplatte mittels Spachtelung
o.ä. auszugleichen, sodass eine planebene Oberfläche vorhanden ist.

Beschädigungen am Bestand sind zu vermeiden.
Schäden am Bestand durch unsachgemäße Maßnahmen gehen
zu Lasten des Unternehmers.

Die Abstützmaßnahme darf erst nach der Freigabe der
örtlichen Bauleitung entfernt werden. Nach der Betonage muss
eine Vorhaltezeit von 4 Wochen einkalkuliert werden.

Anordnung und Arbeitsablauf nach Angaben Bauleitung
AG.

Diese Position umfasst die Lieferung, Aufbau und Abbau sowie
Vorhaltung für die gesamten Schal- und Betonagearbeiten des neuen Überzugs.

Sämtliche zusätzlich benötigten Bauteile für eine
vorschriftsmäße Abstützung mit Schwerlaststützen P40
von der ThyssenKrupp Bauservice GmbH sind in den EP einzukalkulieren.

Der Unterzug D2 muss vor den Schal- und Betonagearbeiten
nach Vorgaben durch BWN angehoben werden.
Im EG werden die Schwerlastsprieße lediglich Kraftschlüssig eingebaut. Im OG werden die Schwerlastsprieß zusätzlich mit der hydraulischen Presse eingebaut.

Aufstellort:

Erdgeschoss:  OK Bodenplatte bis UK Unterzug, 2 stk

Obergeschoss:  OK Decke bis UK Unterzug D2, 2 stk

Aufstellen nach Vorgabe durch BWN. Die Position ist vor dem Aufstellen durch den AN einzumessen.

Aufstellhöhe:  bis 3,20 m (OK Bodenplatte bis UK Unterzug)

Maximaler Vorpressdruck: nach Rücksprache BWN

Abrechnung:  nach Aufmaß in stk
Menge: 4,000 St

**11.2.3 Unterstützen mit P40 Schwerlaststützen, Zulage hydraulische Presse**
Zulage für das hydraulische Vorpressen und Anheben des
Unterzugs D2 mit der Schwerlaststütze P40.

Diese Position wird zusätzlich zu Position 1.12.2
vergütet.

Die Abstützmaßnahme darf erst nach der Freigabe der
örtlichen Bauleitung entfernt werden. Nach der Betonage muss
eine Vorhaltezeit von 4 Wochen einkalkuliert werden.

Diese Position umfasst die Lieferung, den Aufbau und Abbau,
das Vorpressen/Anheben und Vorhaltung für die gesamten
Schal- und Betonagearbeiten des neuen Überzugs.

Sämtliche zusätzlich benötigten Bauteile für das
Vorpressen und Anheben sind einzukalkulieren.

Einbau und Ansetzen der hydraulischen Pressen sowie die
anzusetzende Last für die hydraulischen Pressen, ist
vor der Ausführung mit der Bauleitung AG abzustimmen.

Der Druck und die Höhe sind regelmäßig zu kontrollieren. Nach jedem Pressvorgang ist die neu eingestelle Höhe am Sprieß zu sichern. Um ein kontrolliertes anheben zu ermöglichen muss vor dem Pressvorgang die Messeinrichtung installiert werden.

Der Unterzug D2 muss vor den Schal- und Betonagearbeiten
nach Vorgaben durch BWN angehoben werden.

Maximaler Vorpressdruck: nach Rücksprache BWN

Abrechnung:  nach Aufmaß in stk
Menge: 2,000 St

**11.2.4 Linienförmiges Unterstützen der Flachdecken**
Vor den Maßnahmen am Überzug D2 müssen die Flachdecken
am Randbereich nach Vorgabe durch BWN abgestützt werden.

Die Stützenköpfe und Stützenfußpunkte sind gegen seitliches Ausweichen zu sichern, Beschädigungen am Bestand sind zu vermeiden. Schäden am Bestand durch unsachgemäße Maßnahmen gehen zu Lasten des Unternehmers.

Die Erfordernis und der genaue Zeitpunkt des Ein- und Ausbaus der Baustützen ist in jedem Fall direkt mit der Bauleitung abzustimmen.

In der Anlage sind die genauen Vorgaben für das
Aufstellen der Abstützmaßnahmen enthalten. Diese
Vorgaben müssen exakt eingehalten werden.

Die Abstützmaßnahme darf erst nach der Freigabe der
örtlichen Bauleitung entfernt werden. Nach der Betonage muss
eine Vorhaltezeit von 4 Wochen einkalkuliert werden.

Anordnung und Arbeitsablauf nach Angaben Bauleitung
AG.

Spindelstützen:  je nach Bauklasse, siehe Anlage

Stützenachsabstand:  je nach Bauklasse, siehe Anlage

...oder gleichwertig.

Lieferung, Einbau, Vorhaltung, Ausbau ist einzukalkulieren.

Diese Pauschale umfasst die Leistungen für die gesamte Dauer der kompletten Maßnahme.

Abrechnung nach Aufmaß in lfm Schalungsträger
Menge: 30,000 m

**11.2.5 Ausbau und Wiedereinbau des Estrichs inkl. Belag und Dämmung**
Ausbau und Wiedereinbau des Estrichs inkl. Belag (PVC)
und Dämmung im händischen Verfahren für den Einbau der
Abstützmaßnahme nach Vorgabe durch BWN. Vor dem Ausbau ist die auszubauende Fläche ringsum über die komplette Estrichhöhe einzuschneiden.

Der Einbau des neuen Fußbodenbelags erfolgt bauseits.

Die Fläche muss vor dem Ausbau durch den AN eingemessen
werden.

Fläche:  ca 2,0m²

Abrechnung:  psch
Menge: 1,000 psch

**11.2.6 Ausbau und Wiedereinbau des Rüttelklinkerbelags inkl. Unterbau**
Ausbau und Wiedereinbau des Rüttelklinkerbelags inkl. Unterbau und Verfugung im händischen Verfahren für den
Einbau der Abstützmaßnahme nach Vorgabe durch BWN.

Die Fläche muss vor dem Ausbau durch den AN eingemessen
werden. Die Fläche ist wie im Bestand wiederherzustellen.

Fläche:  ca 2,0m²

Abrechnung:  psch
Menge: 1,000 psch

#### Hauptabschnitt 11.3 Fremdüberwachung

**11.3.1 Beauftragung Fremdüberwachung, Dokumentation**
Im Zuge der Fremdüberwachung nach DAfStb-Richtlinie
und ZTV-ING sind zusätzlich folgende Regelwerke zu
beachten:

- DAfStb Richtlinie "Schutz und Instandsetzung von
  Betonbauteilen"

Bis spätestens 10 Tage vor Baubeginn ist eine
Bestätigung über die Baustellenanmeldung bei der
fremdüberwachenden Stelle der Bauleitung
(BWN-Bauingenieure) vorzulegen.
Die Nachweise der Eigenüberwachung erbringt der
Auftragnehmer in Form der Dokumentationsmappe,
einmal in in digitaler Form auf CD/DVD und einmal in einer ausgedruckten Fertigung.

1. Kompletter Bauvertrag
2. LV/Ausschreibung  (Langtext)
3. Angebot
4. Nachträge
5. Rapporte
6. Aufmaß
7. Abrechnung (Schlußrechnung)
8. Anmeldung der Fremdüberwachung
9. Bericht der Fremdüberwachung (Schlussbericht)
10. Baustellenprotokolle
11. Unterschriebene Bautagebücher
12. Fotodokumentation
13. Produktdatenblätter/Lieferscheine aller
  verwendeter Materialien mit Angaben zum Einbauort
14. Bedenkenanmeldungen
15. SIVV-Scheine und Weiterbildungsnachweis
16. Meßprotokolle aller Proben (HZ-Werte, CL-Proben,
  Bohrkernuntersuchung, Auswertung der Beton- und Mörtelprüfung
  und Bewehrungsscans usw.)
17. Angaben und Unterlagen/Nachweise für spezielle hier
  angewendete Bauverfahren bzw. Materialien
18. Pläne, die im Zuge der Baumaßnahme erstellt wurden
  (z.B. Bauzeitenpläne, Gerüstpläne, Bestandpläne, etc.)

Der Fremdüberwachungsbericht der beauftragten
Gütegemeinschaft muss spätestens zur Bauabnahme der
Bauleitung vorliegen.

In diese Position ist der Mehraufwand sowie sämtliche Aufwendungen für eine evtl. notwendige ÜK2 einzukalkulieren.

Mögliche Prüfinstitute:

Landesgütegemeinschaft Instandsetzung von
Betonbauwerken Baden-Württemberg + Bayern e. V.
Affalterbach

Landesgütegemeinschaft Betonerhaltung
Baden Württemberg e.V Stuttgart

...oder gleichwertiges Institut

Kosten für die Durchführung der Fremdüberwachung
einschl. Protokollierung und Dokumentation sind
einzukalkulieren.

Ohne positive Beurteilung des Fremdüberwachers erfolgt
keine Bauabnahme.

Abrechnung:  psch
Menge: 1,000 psch

#### Hauptabschnitt 11.4 Regiearbeiten

**11.4.1 Polier**
Menge: 5,000 Std

**11.4.2 Facharbeiter**
Menge: 30,000 Std

**11.4.3 Bauwerker**
Menge: 30,000 Std

**11.4.4 Industriestaubsauger**
*** Bedarfsposition ohne GB
Industriestaubsauger ohne Strom
ohne Bedienung
Menge: 1,000 Std

**11.4.5 Höchstdruckwasserstrahlgerät**
*** Bedarfsposition ohne GB
Höchstdruckwasserstrahlgerät bis 2500 bar ohne Strom,
mit oder ohne festem Strahlmittel
ohne Bedienung
Menge: 1,000 Std

**11.4.6 Stemmhammer**
*** Bedarfsposition ohne GB
Stemm- oder Bohrhammer (Hilti o. Ä.) ohne Strom
einschließlich Meisel oder Bohrer
ohne Bedienung
Menge: 1,000 Std

**11.4.7 Einhandwinkelschleifer**
*** Bedarfsposition ohne GB
Einhandwinkelschleifer (230 mm Scheibe) ohne Strom
inkl. Trenn- oder Schleifscheiben
ohne Bedienung
Menge: 1,000 Std

**11.4.8 Stichsäge**
*** Bedarfsposition ohne GB
Stichsäge ohne Strom
ohne Bedienung
Menge: 1,000 St

**11.4.9 Handkreissäge**
*** Bedarfsposition ohne GB
Handkreissäge ohne Strom
ohne Bedienung
Menge: 1,000 St

**11.4.10 Akkuschrauber**
*** Bedarfsposition ohne GB
ohne Bedienung
Menge: 1,000 St

**11.4.11 Zwangsmischer**
*** Bedarfsposition ohne GB
Zwangsmischer ohne Strom
ohne Bedienung
Menge: 1,000 St

**11.4.12 Heißwasserstrahlgerät**
*** Bedarfsposition ohne GB
Heißwasserstrahlgerät zur Reinigung,
ohne Strom
ohne Bedienung
Menge: 1,000 Std

**11.4.13 Kompressor für Stemmarbeiten**
*** Bedarfsposition ohne GB
Kompressor für Stemmarbeiten einschließlich Hammer,
Meisel, Schläuche
ohne Bedienung
Menge: 1,000 Std

### Los 2 Hinweis

*Hinweis: Hinweis*
Angebote und Nachlässe ohne Bedingungen werden bei der Vergabeentscheidung gewertet. Skonti können unabhängig von Fristsetzungen nicht gewertet werden.

Nachlass/Abgebot .............................. %

Nachlass auf Netto-Angebotssumme in EURO

  ..............................

Netto-Angebotssumme nach Nachlass/Abgebot in EURO  ......................

Mehrwertsteuer 19%  ......................

Brutto-Angebotssumme EURO  ......................

Für den gesamten Inhalt ist das Angebot zwingend auf der Seite 4 Angebotsschreiben
KEV 115.1 (B) Ang. bzw. bei Kleinaufträgen KEV 135 (K) Ang. auf Seite 3 zu unterschreiben. Ansonsten gilt das Angebot als nicht abgegeben.

Ebenso ist auf das Angebotsschreiben KEV 115.1 (B) Ang. bzw. bei Kleinaufträgen KEV 135 (K) Ang. die Brutto-Angebotssumme zu übertragen.

USt %: 19,00
